# Portarrollos para baño

- Propiedad del archivo: CYPE Ingenieros S.A.
- Formato: FIEBDC-3/2016
- Programa: Generador de precios de la construcción. CYPE Ingenieros, S.A.
- Fecha: 01/11/2025
- Ámbito geográfico: México
- Divisa: MXN
- Costes indirectos: 3 %
- Gastos generales: 13 %
- Beneficio industrial: 6 %
- IVA: 16 %

## S Señalización y equipamiento

### SM Baños

#### SMA Accesorios

**SMA040** Ud Portarrollos para baño.
Portarrollos de papel higiénico, doméstico, con tapa fija, modelo Simple Inox 88050 "PRESTO EQUIP", de acero inoxidable AISI 304 con acabado satinado. Fijación al soporte con las sujeciones suministradas por el fabricante.
Incluye: Replanteo. Colocación y fijación.
Criterio de cuantificación de proyecto: Número de unidades previstas, según documentación gráfica de Proyecto.
Criterio de cuantificación de obra: Se medirá el número de unidades realmente colocadas según especificaciones de Proyecto.

| Código | Ud | Descripción | Rendimiento | Precio | Importe |
|---|---|---|---|---|---|
| mt31abp050jd | Ud | Portarrollos de papel higiénico, doméstico, con tapa fija, modelo Simple Inox 88050 "PRESTO EQUIP", de acero inoxidable AISI 304 con acabado satinado. (material) | 1 | 796.82 | 796.820 |
| mo107 | h | Ayudante plomero. (mano de obra) | 0.126 | 77.37 | 9.749 |
| % | % | Herramienta menor | 2 % | 806.569 | 16.131 |
|  |  | Costes directos |  |  | 822.700 |

## Recursos

**mt31abp050jd** Ud Portarrollos de papel higiénico
Datos técnicos: Coste energético 21.468 MJ; Emisión de CO2 3.211 kg
Residuos:
- embalaje: re150101 Envases de papel y cartón. (componente de residuo); rendimiento 0.072 kg; Código LER 15 01 01; Masa del elemento 1 kg; Volumen 0.001333 m3
