# Basurero higiénico

- Propiedad del archivo: CYPE Ingenieros S.A.
- Formato: FIEBDC-3/2016
- Programa: Generador de precios de la construcción. CYPE Ingenieros, S.A.
- Fecha: 01/11/2025
- Ámbito geográfico: México
- Divisa: MXN
- Costes indirectos: 3 %
- Gastos generales: 13 %
- Beneficio industrial: 6 %
- IVA: 16 %

## S Señalización y equipamiento

### SM Baños

#### SMH Basureros y contenedores higiénicos

**SMH010** Ud Basurero higiénico.
Basurero higiénico, modelo Resort 88088 "PRESTO EQUIP", de 3 litros de capacidad, de acero inoxidable AISI 430, con pedal de apertura de tapa, de 270 mm de altura y 170 mm de diámetro.
Criterio de cuantificación de proyecto: Número de unidades previstas, según documentación gráfica de Proyecto.
Criterio de cuantificación de obra: Se medirá el número de unidades realmente colocadas según especificaciones de Proyecto.

| Código | Ud | Descripción | Rendimiento | Precio | Importe |
|---|---|---|---|---|---|
| mt31abp100d | Ud | Basurero higiénico, modelo Resort 88088 "PRESTO EQUIP", de 3 litros de capacidad, de acero inoxidable AISI 430, con pedal de apertura de tapa, de 270 mm de altura y 170 mm de diámetro. (material) | 1 | 1309.26 | 1309.260 |
| mo107 | h | Ayudante plomero. (mano de obra) | 0.071 | 77.37 | 5.493 |
| % | % | Herramienta menor | 2 % | 1314.753 | 26.295 |
|  |  | Costes directos |  |  | 1341.048 |

## Recursos

**mt31abp100d** Ud Basurero higiénico
Datos técnicos: Coste energético 238.050 MJ; Emisión de CO2 12.472 kg
Residuos:
- embalaje: re150101 Envases de papel y cartón. (componente de residuo); rendimiento 0.072 kg; Código LER 15 01 01; Masa del elemento 1 kg; Volumen 0.001333 m3
