# Sanitario con tanque bajo, de acero inoxidable

- Propiedad del archivo: CYPE INGENIEROS, S.A.
- Formato: FIEBDC-3/2002
- Ámbito geográfico: México
- Divisa: MXN
- Costes indirectos: 3.00 %
- Gastos generales: 13.00 %
- Beneficio industrial: 6.00 %
- IVA: 16.00 %

## S Señalización y equipamiento

### SA Muebles sanitarios

#### SAI Sanitarios

**SAI001** Ud Sanitario con tanque bajo, de acero inoxidable.
Taza de sanitario de tanque bajo, de acero inoxidable AISI 304, para adosar a la pared, modelo Completo 88965 "PRESTO EQUIP", acabado satinado, de 655x360x400 mm, con cisterna de sanitario, de doble descarga, de acero inoxidable AISI 304, acabado satinado, con juego de mecanismos de doble descarga de 3/6 litros, de 385x360x150 mm, asiento y tapa de sanitario, de PVC, serie Prestowash Inox, modelo 88967 "PRESTO EQUIP", color negro. Incluso codo para evacuación vertical del sanitario, tornillos de seguridad de acero inoxidable, llave de regulación, enlace de alimentación flexible y silicona para sellado de juntas.
Incluye: Replanteo. Colocación y fijación del aparato. Montaje del desagüe. Conexión a la red de evacuación. Montaje de la grifería. Conexión a la red de agua fría. Comprobación de su correcto funcionamiento. Sellado de juntas.
Criterio de cuantificación de proyecto: Número de unidades previstas, según documentación gráfica de Proyecto.
Criterio de cuantificación de obra: Se medirá el número de unidades realmente colocadas según especificaciones de Proyecto.

| Código | Ud | Descripción | Rendimiento | Precio | Importe |
|---|---|---|---|---|---|
| mt30ixp030h | Ud | Taza de sanitario de tanque bajo, de acero inoxidable AISI 304, para adosar a la pared, modelo Completo 88965 "PRESTO EQUIP", acabado satinado, de 655x360x400 mm, con cisterna de sanitario, de doble descarga, de acero inoxidable AISI 304, acabado satinado, con juego de mecanismos de doble descarga de 3/6 litros, de 385x360x150 mm; incluso tornillos de seguridad de acero inoxidable. (material) | 1.000 | 33969.01 | 33969.01 |
| mt30asp050pd | Ud | Asiento y tapa de sanitario, de PVC, serie Prestowash Inox, modelo 88967 "PRESTO EQUIP", color negro. (material) | 1.000 | 1837.12 | 1837.12 |
| mt30lla020 | Ud | Llave de regulación de 1/2", para sanitario, acabado cromado. (material) | 1.000 | 687.44 | 687.44 |
| mt38tew010a | Ud | Latiguillo flexible de 20 cm y 1/2" de diámetro. (material) | 1.000 | 237.04 | 237.04 |
| mt30www005 | Ud | Cartucho de 300 ml de silicona ácida monocomponente, fungicida, para sellado de juntas en ambientes húmedos. (material) | 0.012 | 222.23 | 2.67 |
| op00ato010 |  | Atornillador. | 1.000 | 0.00 | 0.00 |
| op00mar010 |  | Martillo. | 1.000 | 0.00 | 0.00 |
| op00tal010 |  | Taladro. | 1.000 | 0.00 | 0.00 |
| mo008 | h | Oficial plomero. (mano de obra) | 1.641 | 123.28 | 202.30 |
| % | % | Herramienta menor | 2 % | 36935.58 | 738.71 |
|  |  | Costes directos |  |  | 37674.29 |
