# Grifería temporizada para regadera

- Propiedad del archivo: CYPE INGENIEROS, S.A.
- Formato: FIEBDC-3/2002
- Ámbito geográfico: México
- Divisa: MXN
- Costes indirectos: 3.00 %
- Gastos generales: 13.00 %
- Beneficio industrial: 6.00 %
- IVA: 16.00 %

## S Señalización y equipamiento

### SG Griferías

#### SGD Para regaderas

**SGD010** Ud Grifería temporizada para regadera.
Grifería temporizada, instalación vista formada por grifo de paso angular mural para regadera, mezclador, serie Presto Alpa 90 Arte-V, modelo 98925 "PRESTO IBÉRICA", posibilidad de limitar la temperatura, con tiempo de flujo de 30 segundos, caudal de 8 l/min, acabado cromado, con válvula de vaciado, para colocación en superficie. Incluso elementos de conexión y válvula de retención.
Criterio de valoración económica: El precio no incluye el equipo de regadera.
Incluye: Colocación. Conexionado y comprobación de su correcto funcionamiento.
Criterio de cuantificación de proyecto: Número de unidades previstas, según documentación gráfica de Proyecto.
Criterio de cuantificación de obra: Se medirá el número de unidades realmente colocadas según especificaciones de Proyecto.

| Código | Ud | Descripción | Rendimiento | Precio | Importe |
|---|---|---|---|---|---|
| mt31gmp210dbb | Ud | Grifo de paso angular mural para regadera, mezclador, serie Presto Alpa 90 Arte-V, modelo 98925 "PRESTO IBÉRICA", posibilidad de limitar la temperatura, con tiempo de flujo de 30 segundos, caudal de 8 l/min, acabado cromado, con válvula de vaciado, para colocación en superficie; incluso elementos de conexión y válvula de retención. (material) | 1.000 | 8184.08 | 8184.08 |
| mt37www010 | Ud | Material auxiliar para instalaciones hidrosanitarias. (material) | 1.000 | 26.32 | 26.32 |
| mo008 | h | Oficial plomero. (mano de obra) | 0.252 | 123.28 | 31.07 |
| % | % | Herramienta menor | 2 % | 8241.47 | 164.83 |
|  |  | Costes directos |  |  | 8406.30 |
