# Grifería temporizada para regadera

- Propiedad del archivo: CYPE INGENIEROS, S.A.
- Formato: FIEBDC-3/2002
- Ámbito geográfico: México
- Divisa: MXN
- Costes indirectos: 3.00 %
- Gastos generales: 13.00 %
- Beneficio industrial: 6.00 %
- IVA: 16.00 %

## S Señalización y equipamiento

### SG Griferías

#### SGD Para regaderas

**SGD010** Ud Grifería temporizada para regadera.
Grifería temporizada, instalación empotrada formada por grifo de paso angular mural para regadera, mezclador, serie Presto Alpa 80 Panel, modelo 35906 "PRESTO IBÉRICA", posibilidad de limitar la temperatura, con tiempo de flujo de 30 segundos, limitador de caudal a 8 l/min, acabado cromado, sin válvula de vaciado, para colocación empotrada. Incluso elementos de conexión y válvula de retención.
Criterio de valoración económica: El precio no incluye la regadera mural.
Incluye: Colocación. Conexionado y comprobación de su correcto funcionamiento.
Criterio de cuantificación de proyecto: Número de unidades previstas, según documentación gráfica de Proyecto.
Criterio de cuantificación de obra: Se medirá el número de unidades realmente colocadas según especificaciones de Proyecto.

| Código | Ud | Descripción | Rendimiento | Precio | Importe |
|---|---|---|---|---|---|
| mt31gmp210eki | Ud | Grifo de paso angular mural para regadera, mezclador, serie Presto Alpa 80 Panel, modelo 35906 "PRESTO IBÉRICA", posibilidad de limitar la temperatura, con tiempo de flujo de 30 segundos, limitador de caudal a 8 l/min, acabado cromado, sin válvula de vaciado, para colocación empotrada; incluso elementos de conexión y válvula de retención. (material) | 1.000 | 9710.08 | 9710.08 |
| mt37www010 | Ud | Material auxiliar para instalaciones hidrosanitarias. (material) | 1.000 | 26.32 | 26.32 |
| mo008 | h | Oficial plomero. (mano de obra) | 0.252 | 123.28 | 31.07 |
| % | % | Herramienta menor | 2 % | 9767.47 | 195.35 |
|  |  | Costes directos |  |  | 9962.82 |
