# Grifería temporizada para regadera

- Propiedad del archivo: CYPE INGENIEROS, S.A.
- Formato: FIEBDC-3/2002
- Ámbito geográfico: México
- Divisa: MXN
- Costes indirectos: 3.00 %
- Gastos generales: 13.00 %
- Beneficio industrial: 6.00 %
- IVA: 16.00 %

## S Señalización y equipamiento

### SG Griferías

#### SGD Para regaderas

**SGD010** Ud Grifería temporizada para regadera.
Grifería temporizada, instalación empotrada formada por grifo de paso recto mural para regadera, serie Presto Arte-D, modelo (C) 55060 "PRESTO IBÉRICA", con tiempo de flujo de 30 segundos, caudal de 15 l/min, acabado cromado, para colocación empotrada. Incluso elementos de conexión.
Criterio de valoración económica: El precio no incluye la regadera mural.
Incluye: Colocación. Conexionado y comprobación de su correcto funcionamiento.
Criterio de cuantificación de proyecto: Número de unidades previstas, según documentación gráfica de Proyecto.
Criterio de cuantificación de obra: Se medirá el número de unidades realmente colocadas según especificaciones de Proyecto.

| Código | Ud | Descripción | Rendimiento | Precio | Importe |
|---|---|---|---|---|---|
| mt31gmp200nn | Ud | Grifo de paso recto mural para regadera, serie Presto Arte-D, modelo (C) 55060 "PRESTO IBÉRICA", con tiempo de flujo de 30 segundos, caudal de 15 l/min, acabado cromado, para colocación empotrada; incluso elementos de conexión. (material) | 1.000 | 2080.10 | 2080.10 |
| mt37www010 | Ud | Material auxiliar para instalaciones hidrosanitarias. (material) | 1.000 | 26.32 | 26.32 |
| mo008 | h | Oficial plomero. (mano de obra) | 0.631 | 123.28 | 77.79 |
| % | % | Herramienta menor | 2 % | 2184.21 | 43.68 |
|  |  | Costes directos |  |  | 2227.89 |
