# Dispensador de pañuelos de papel

- Propiedad del archivo: CYPE INGENIEROS, S.A.
- Formato: FIEBDC-3/2002
- Ámbito geográfico: México
- Divisa: MXN
- Costes indirectos: 3.00 %
- Gastos generales: 13.00 %
- Beneficio industrial: 6.00 %
- IVA: 16.00 %

## S Señalización y equipamiento

### SM Baños

#### SME Dispensadores de papel

**SME050** Ud Dispensador de pañuelos de papel.
Dispensador de pañuelos, modelo Resort 88095 "PRESTO EQUIP", de acero inoxidable AISI 304 con acabado cromado, de 250x130x70 mm.
Criterio de cuantificación de proyecto: Número de unidades previstas, según documentación gráfica de Proyecto.
Criterio de cuantificación de obra: Se medirá el número de unidades realmente colocadas según especificaciones de Proyecto.

| Código | Ud | Descripción | Rendimiento | Precio | Importe |
|---|---|---|---|---|---|
| mt31abp081d | Ud | Dispensador de pañuelos, modelo Resort 88095 "PRESTO EQUIP", de acero inoxidable AISI 304 con acabado cromado, de 250x130x70 mm. (material) | 1.000 | 1351.18 | 1351.18 |
| op00ato010 |  | Atornillador. | 1.000 | 0.00 | 0.00 |
| op00tal010 |  | Taladro. | 1.000 | 0.00 | 0.00 |
| mo107 | h | Ayudante plomero. (mano de obra) | 0.189 | 72.91 | 13.78 |
| % | % | Herramienta menor | 2 % | 1364.96 | 27.30 |
|  |  | Costes directos |  |  | 1392.26 |
