# Conjunto de lavaojos y regadera de emergencia

- Propiedad del archivo: CYPE INGENIEROS, S.A.
- Formato: FIEBDC-3/2002
- Ámbito geográfico: México
- Divisa: MXN
- Costes indirectos: 3.00 %
- Gastos generales: 13.00 %
- Beneficio industrial: 6.00 %
- IVA: 16.00 %

## S Señalización y equipamiento

### SM Baños

#### SMJ Lavaojos y regaderas de emergencia

**SMJ030** Ud Conjunto de lavaojos y regadera de emergencia.
Conjunto de lavaojos y regadera de emergencia, modelo Columna 85671 "PRESTO EQUIP", con estructura de tubo de acero inoxidable AISI 304 y latón pintado con poliéster, recogedor del lavaojos de acero inoxidable AISI 304, con válvula de paso de accionamiento por palanca lateral, regadera con rociador de caucho EPDM, accionada mediante tirante rígido con empuñadura triangular, capuchones guardapolvo, conexiones de latón de 1" de diámetro, tanto para el suministro como para la evacuación, presión mínima de suministro 1,5 bar, caudal de agua del lavaojos 26 litros/minuto, caudal de agua de la regadera 120 litros/minuto, con juego de desagüe. Incluso conexión a la red de agua fría y a la red de evacuación existentes y fijación al soporte. Totalmente instalado, conexionado, probado y en funcionamiento.
Incluye: Replanteo y trazo en el paramento soporte de la situación del aparato. Colocación, nivelación y fijación de los elementos de soporte. Nivelación, aplomado y colocación del aparato. Conexión a la red de agua fría y a la red de evacuación.
Criterio de cuantificación de proyecto: Número de unidades previstas, según documentación gráfica de Proyecto.
Criterio de cuantificación de obra: Se medirá el número de unidades realmente colocadas según especificaciones de Proyecto.

| Código | Ud | Descripción | Rendimiento | Precio | Importe |
|---|---|---|---|---|---|
| mt30emp010a | Ud | Conjunto de lavaojos y regadera de emergencia, modelo Columna 85671 "PRESTO EQUIP", con estructura de tubo de acero inoxidable AISI 304 y latón pintado con poliéster, recogedor del lavaojos de acero inoxidable AISI 304, con válvula de paso de accionamiento por palanca lateral, regadera con rociador de caucho EPDM, accionada mediante tirante rígido con empuñadura triangular, capuchones guardapolvo, conexiones de latón de 1" de diámetro, tanto para el suministro como para la evacuación, presión mínima de suministro 1,5 bar, caudal de agua del lavaojos 26 litros/minuto, caudal de agua de la regadera 120 litros/minuto, con juego de desagüe. (material) | 1.000 | 73781.26 | 73781.26 |
| mt37sve010d | Ud | Válvula de esfera de latón niquelado para roscar de 1". (material) | 1.000 | 228.46 | 228.46 |
| mt30www010 | Ud | Material auxiliar para instalación de mueble sanitario. (material) | 1.000 | 50.38 | 50.38 |
| op00ato010 |  | Atornillador. | 1.000 | 0.00 | 0.00 |
| op00tal010 |  | Taladro. | 1.000 | 0.00 | 0.00 |
| mo107 | h | Ayudante plomero. (mano de obra) | 0.126 | 72.91 | 9.19 |
| % | % | Herramienta menor | 2 % | 74069.29 | 1481.39 |
|  |  | Costes directos |  |  | 75550.68 |
