# Pasamanos para minusválidos, rehabilitación y tercera edad, de aluminio

- Propiedad del archivo: CYPE INGENIEROS, S.A.
- Formato: FIEBDC-3/2002
- Ámbito geográfico: México
- Divisa: MXN
- Costes indirectos: 3.00 %
- Gastos generales: 13.00 %
- Beneficio industrial: 6.00 %
- IVA: 16.00 %

## S Señalización y equipamiento

### SP Muebles sanitarios adaptados y ayudas técnicas

#### SPA Asientos, barras de apoyo y pasamanos

**SPA040** m Pasamanos para minusválidos, rehabilitación y tercera edad, de aluminio.
Pasamanos para minusválidos, rehabilitación y tercera edad, colocado en pared, modelo Prestobar 89120 "PRESTO EQUIP", de aluminio y nylon, de 35 mm de diámetro. Incluso elementos de fijación.
Incluye: Colocación, nivelación y fijación de los elementos de soporte. Limpieza del elemento.
Criterio de cuantificación de proyecto: Longitud medida a ejes, según documentación gráfica de Proyecto.
Criterio de cuantificación de obra: Se medirá el número de unidades realmente colocadas según especificaciones de Proyecto.

| Código | Ud | Descripción | Rendimiento | Precio | Importe |
|---|---|---|---|---|---|
| mt31abp150N | m | Pasamanos para minusválidos, rehabilitación y tercera edad, modelo Prestobar 89120 "PRESTO EQUIP", de aluminio y nylon, de 35 mm de diámetro, suministrado con piezas auxiliares de remate de sección curva. (material) | 1.000 | 3487.57 | 3487.57 |
| op00ato010 |  | Atornillador. | 1.000 | 0.00 | 0.00 |
| op00tal010 |  | Taladro. | 1.000 | 0.00 | 0.00 |
| mo107 | h | Ayudante plomero. (mano de obra) | 0.379 | 72.91 | 27.63 |
| % | % | Herramienta menor | 2 % | 3515.20 | 70.30 |
|  |  | Costes directos |  |  | 3585.50 |
