# Barra de sujeción para minusválidos, rehabilitación y tercera edad

- Propiedad del archivo: CYPE INGENIEROS, S.A.
- Formato: FIEBDC-3/2002
- Ámbito geográfico: México
- Divisa: MXN
- Costes indirectos: 3.00 %
- Gastos generales: 13.00 %
- Beneficio industrial: 6.00 %
- IVA: 16.00 %

## S Señalización y equipamiento

### SP Muebles sanitarios adaptados y ayudas técnicas

#### SPA Asientos, barras de apoyo y pasamanos

**SPA020** Ud Barra de sujeción para minusválidos, rehabilitación y tercera edad.
Barra de sujeción para minusválidos, rehabilitación y tercera edad, para sanitario, colocada en pared, batiente, con forma de U, modelo Prestobar 89170 "PRESTO EQUIP", de aluminio y nylon, de dimensiones totales 796x180 mm con tubo de 35 mm de diámetro exterior y 1,5 mm de espesor, con portarrollos de papel higiénico. Incluso elementos de fijación.
Incluye: Replanteo y trazo en el paramento de la situación de la barra. Colocación, nivelación y fijación de los elementos de soporte. Limpieza del elemento.
Criterio de cuantificación de proyecto: Número de unidades previstas, según documentación gráfica de Proyecto.
Criterio de cuantificación de obra: Se medirá el número de unidades realmente colocadas según especificaciones de Proyecto.

| Código | Ud | Descripción | Rendimiento | Precio | Importe |
|---|---|---|---|---|---|
| mt31abp135eb | Ud | Barra de sujeción para minusválidos, rehabilitación y tercera edad, para sanitario, colocada en pared, batiente, con forma de U, modelo Prestobar 89170 "PRESTO EQUIP", de aluminio y nylon, de dimensiones totales 796x180 mm con tubo de 35 mm de diámetro exterior y 1,5 mm de espesor, con portarrollos de papel higiénico, incluso fijaciones de acero inoxidable. (material) | 1.000 | 9161.92 | 9161.92 |
| op00ato010 |  | Atornillador. | 1.000 | 0.00 | 0.00 |
| op00tal010 |  | Taladro. | 1.000 | 0.00 | 0.00 |
| mo107 | h | Ayudante plomero. (mano de obra) | 1.010 | 72.91 | 73.64 |
| % | % | Herramienta menor | 2 % | 9235.56 | 184.71 |
|  |  | Costes directos |  |  | 9420.27 |
