# Sanitario con tanque alto

- Propiedad del archivo: CYPE INGENIEROS, S.A.
- Formato: FIEBDC-3/2002
- Ámbito geográfico: México
- Divisa: MXN
- Costes indirectos: 3.00 %
- Gastos generales: 13.00 %
- Beneficio industrial: 6.00 %
- IVA: 16.00 %

## S Señalización y equipamiento

### SP Muebles sanitarios adaptados y ayudas técnicas

#### SPI Sanitarios

**SPI010** Ud Sanitario con tanque alto.
Taza de sanitario de tanque alto, de porcelana sanitaria, para adosar a la pared, modelo Prestowash 740 87401 "PRESTO EQUIP", color blanco, con cisterna de sanitario empotrada, de doble descarga, con bastidor para recubrir con muro divisorio de mampostería o placa de yeso, pulsador de color blanco, asiento de sanitario extraíble y antideslizante y tapa, con posibilidad de uso como bidé; para fijar al suelo mediante 4 puntos de anclaje. Incluso silicona para sellado de juntas.
Incluye: Replanteo. Colocación y fijación del aparato. Montaje del desagüe. Conexión a la red de evacuación. Montaje de la grifería. Conexión a la red de agua fría. Comprobación de su correcto funcionamiento. Sellado de juntas.
Criterio de cuantificación de proyecto: Número de unidades previstas, según documentación gráfica de Proyecto.
Criterio de cuantificación de obra: Se medirá el número de unidades realmente colocadas según especificaciones de Proyecto.

| Código | Ud | Descripción | Rendimiento | Precio | Importe |
|---|---|---|---|---|---|
| mt30ipp020xc | Ud | Taza de sanitario de tanque alto, de porcelana sanitaria, para adosar a la pared, modelo Prestowash 740 87401 "PRESTO EQUIP", color blanco, con cisterna de sanitario empotrada, de doble descarga, con bastidor para recubrir con muro divisorio de mampostería o placa de yeso, pulsador de color blanco, asiento de sanitario extraíble y antideslizante y tapa, con posibilidad de uso como bidé; para fijar al suelo mediante 4 puntos de anclaje. (material) | 1.000 | 21838.07 | 21838.07 |
| mt30www005 | Ud | Cartucho de 300 ml de silicona ácida monocomponente, fungicida, para sellado de juntas en ambientes húmedos. (material) | 0.012 | 222.23 | 2.67 |
| op00ato010 |  | Atornillador. | 1.000 | 0.00 | 0.00 |
| op00mar010 |  | Martillo. | 1.000 | 0.00 | 0.00 |
| op00tal010 |  | Taladro. | 1.000 | 0.00 | 0.00 |
| mo008 | h | Oficial plomero. (mano de obra) | 1.641 | 123.28 | 202.30 |
| % | % | Herramienta menor | 2 % | 22043.04 | 440.86 |
|  |  | Costes directos |  |  | 22483.90 |
