# Mampara para regadera para minusválidos, rehabilitación y tercera edad

- Propiedad del archivo: CYPE INGENIEROS, S.A.
- Formato: FIEBDC-3/2002
- Ámbito geográfico: México
- Divisa: MXN
- Costes indirectos: 3.00 %
- Gastos generales: 13.00 %
- Beneficio industrial: 6.00 %
- IVA: 16.00 %

## S Señalización y equipamiento

### SP Muebles sanitarios adaptados y ayudas técnicas

#### SPM Mamparas

**SPM010** Ud Mampara para regadera para minusválidos, rehabilitación y tercera edad.
Mampara para regadera, modelo Prestosan 95800 "PRESTO EQUIP", de 720 a 1150 mm de anchura, 650 mm de longitud y 900 mm de altura, formada por dos puertas corredizas y una puerta plegable de panel sintético translúcido con perfiles de aluminio acabado lacado, color blanco, regulable en altura hasta 20 cm, con final de carrera; fijada a la pared izquierda. Incluso fijaciones y silicona para sellado de juntas.
Incluye: Colocación y fijación. Sellado de juntas. Limpieza del elemento.
Criterio de cuantificación de proyecto: Número de unidades previstas, según documentación gráfica de Proyecto.
Criterio de cuantificación de obra: Se medirá el número de unidades realmente colocadas según especificaciones de Proyecto.

| Código | Ud | Descripción | Rendimiento | Precio | Importe |
|---|---|---|---|---|---|
| mt31abp181k | Ud | Mampara para regadera, modelo Prestosan 95800 "PRESTO EQUIP", de 720 a 1150 mm de anchura, 650 mm de longitud y 900 mm de altura, formada por dos puertas corredizas y una puerta plegable de panel sintético translúcido con perfiles de aluminio acabado lacado, color blanco, regulable en altura hasta 20 cm, con final de carrera; para fijar a la pared izquierda; con fijaciones. (material) | 1.000 | 24854.50 | 24854.50 |
| mt30www005 | Ud | Cartucho de 300 ml de silicona ácida monocomponente, fungicida, para sellado de juntas en ambientes húmedos. (material) | 0.050 | 222.23 | 11.11 |
| mo011 | h | Oficial montador. (mano de obra) | 2.524 | 123.28 | 311.16 |
| mo080 | h | Ayudante montador. (mano de obra) | 1.262 | 73.05 | 92.19 |
| % | % | Herramienta menor | 2 % | 25268.96 | 505.38 |
|  |  | Costes directos |  |  | 25774.34 |
