# Regadera

- Propiedad del archivo: CYPE INGENIEROS, S.A.
- Formato: FIEBDC-3/2002
- Ámbito geográfico: México
- Divisa: MXN
- Costes indirectos: 3.00 %
- Gastos generales: 13.00 %
- Beneficio industrial: 6.00 %
- IVA: 16.00 %

## U Urbanización interior del predio

### UP Albercas

#### UPE Equipamiento exterior

**UPE040** Ud Regadera.
Regadera con grifo monomando para alberca, de 43 mm de diámetro, de acero inoxidable AISI 304L, acabado pulido brillante, con rociador y válvula de apertura, fijada a una superficie soporte (no incluida en este precio). Incluso anclajes, topes, embellecedores, juntas, taquetes y tornillos, racor de conexión de 3/4", tuberías de acero inoxidable AISI 304L para conducción de agua y elementos de anclaje.
Incluye: Montaje de la regadera. Eliminación y limpieza del material sobrante. Comprobación de su correcto funcionamiento.
Criterio de cuantificación de proyecto: Número de unidades previstas, según documentación gráfica de Proyecto.
Criterio de cuantificación de obra: Se medirá el número de unidades realmente ejecutadas según especificaciones de Proyecto.

| Código | Ud | Descripción | Rendimiento | Precio | Importe |
|---|---|---|---|---|---|
| mt47pep040a | Ud | Regadera con grifo monomando para alberca, de 43 mm de diámetro, de acero inoxidable AISI 304L, acabado pulido brillante, con rociador y válvula de apertura, anclajes, topes, embellecedores, juntas, taquetes y tornillos. (material) | 1.000 | 7162.40 | 7162.40 |
| mt47pep041 | Ud | Repercusión por instalación de regadera exterior en área de alberca. Incluye los materiales necesarios para la formación del plato de regadera, instalación de acometida de agua, instalación de desagües y conexiones a la redes principales. (material) | 1.000 | 7128.03 | 7128.03 |
| mt09reh330 | kg | Mortero de resina epoxi con arena de sílice, de endurecimiento rápido, para relleno de anclajes. (material) | 0.200 | 72.66 | 14.53 |
| mo107 | h | Ayudante plomero. (mano de obra) | 1.515 | 74.12 | 112.29 |
| mo041 | h | Oficial albañil de obra civil. (mano de obra) | 7.573 | 121.97 | 923.68 |
| mo087 | h | Ayudante albañil de obra civil. (mano de obra) | 2.524 | 74.26 | 187.43 |
| % | % | Herramienta menor | 2 % | 15528.36 | 310.57 |
|  |  | Costes directos |  |  | 15838.93 |
