# Grifería temporizada para regadera

- Propiedad del archivo: CYPE Ingenieros S.A.
- Formato: FIEBDC-3/2016
- Programa: Generador de precios de la construcción. CYPE Ingenieros, S.A.
- Fecha: 23/05/2024
- Ámbito geográfico: México
- Divisa: MXN
- Costes indirectos: 3 %
- Gastos generales: 13 %
- Beneficio industrial: 6 %
- IVA: 16 %

## S Señalización y equipamiento

### SG Griferías

#### SGD Para regaderas

**SGD010** Ud Grifería temporizada para regadera.
Grifería temporizada, instalación vista formada por grifo de paso angular mural para regadera, serie Presto 65, modelo (F) 65010 "PRESTO IBÉRICA", con tiempo de flujo de 30 segundos, limitador de caudal a 8 l/min, acabado cromado, para colocación en superficie. Incluso elementos de conexión.
Criterio de valoración económica: El precio no incluye el equipo de regadera.
Incluye: Colocación. Conexionado y comprobación de su correcto funcionamiento.
Criterio de cuantificación de proyecto: Número de unidades previstas, según documentación gráfica de Proyecto.
Criterio de cuantificación de obra: Se medirá el número de unidades realmente colocadas según especificaciones de Proyecto.

| Código | Ud | Descripción | Rendimiento | Precio | Importe |
|---|---|---|---|---|---|
| mt31gmp200sh | Ud | Grifo de paso angular mural para regadera, serie Presto 65, modelo (F) 65010 "PRESTO IBÉRICA", con tiempo de flujo de 30 segundos, limitador de caudal a 8 l/min, acabado cromado, para colocación en superficie; incluso elementos de conexión. (material) | 1 | 2059.36 | 2059.360 |
| mt37www010 | Ud | Material auxiliar para instalaciones hidrosanitarias. (material) | 1 | 26.32 | 26.320 |
| mo008 | h | Oficial plomero. (mano de obra) | 0.631 | 123.28 | 77.790 |
| % | % | Herramienta menor | 2 % | 2163.470 | 43.269 |
|  |  | Costes directos |  |  | 2206.739 |
