# Grifería temporizada para regadera

- Propiedad del archivo: CYPE Ingenieros S.A.
- Formato: FIEBDC-3/2016
- Programa: Generador de precios de la construcción. CYPE Ingenieros, S.A.
- Fecha: 23/05/2024
- Ámbito geográfico: México
- Divisa: MXN
- Costes indirectos: 3 %
- Gastos generales: 13 %
- Beneficio industrial: 6 %
- IVA: 16 %

## S Señalización y equipamiento

### SG Griferías

#### SGD Para regaderas

**SGD010** Ud Grifería temporizada para regadera.
Grifería temporizada, instalación empotrada formada por grifo de paso angular mural para regadera, mezclador, serie Presto Alpa 90 Arte-E Lux, modelo 36941 "PRESTO IBÉRICA", posibilidad de limitar la temperatura, con tiempo de flujo de 30 segundos, caudal de 8 l/min, acabado cromado, sin válvula de vaciado, para colocación empotrada. Incluso elementos de conexión, embellecedor de acero inoxidable de 180x180 mm, caja para empotrar de 70 mm de longitud y 160 mm de diámetro y válvula de retención.
Criterio de valoración económica: El precio no incluye la regadera mural.
Incluye: Colocación. Conexionado y comprobación de su correcto funcionamiento.
Criterio de cuantificación de proyecto: Número de unidades previstas, según documentación gráfica de Proyecto.
Criterio de cuantificación de obra: Se medirá el número de unidades realmente colocadas según especificaciones de Proyecto.

| Código | Ud | Descripción | Rendimiento | Precio | Importe |
|---|---|---|---|---|---|
| mt31gmp210fsr | Ud | Grifo de paso angular mural para regadera, mezclador, serie Presto Alpa 90 Arte-E Lux, modelo 36941 "PRESTO IBÉRICA", posibilidad de limitar la temperatura, con tiempo de flujo de 30 segundos, caudal de 8 l/min, acabado cromado, sin válvula de vaciado, para colocación empotrada; incluso elementos de conexión, embellecedor de acero inoxidable de 180x180 mm, caja para empotrar de 70 mm de longitud y 160 mm de diámetro y válvula de retención. (material) | 1 | 12954.68 | 12954.680 |
| mt37www010 | Ud | Material auxiliar para instalaciones hidrosanitarias. (material) | 1 | 26.32 | 26.320 |
| mo008 | h | Oficial plomero. (mano de obra) | 0.252 | 123.28 | 31.067 |
| % | % | Herramienta menor | 2 % | 13012.067 | 260.241 |
|  |  | Costes directos |  |  | 13272.308 |
