# Grifería electrónica para sanitario, "PRESTO IBÉRICA"

- Propiedad del archivo: CYPE Ingenieros S.A.
- Formato: FIEBDC-3/2016
- Programa: Generador de precios de la construcción. CYPE Ingenieros, S.A.
- Fecha: 23/05/2024
- Ámbito geográfico: México
- Divisa: MXN
- Costes indirectos: 3 %
- Gastos generales: 13 %
- Beneficio industrial: 6 %
- IVA: 16 %

## S Señalización y equipamiento

### SG Griferías

#### SGI Para sanitarios

**SGI030** Ud Grifería electrónica para sanitario, "PRESTO IBÉRICA".
Grifería electrónica Tecnología Sensia "PRESTO IBÉRICA" formada por fluxor electrónico con placa antivandálica de acero inoxidable, acabado natural, con accionamiento de la descarga por infrarrojos, para sanitario, serie Sensia, modelo Presto Domo Sensia I 79726 "PRESTO IBÉRICA", fijación rápida, alimentación por transformador 230/12 V. Incluso elementos de conexión, transformador 230/12 V, electroválvula y una llave de paso.
Incluye: Replanteo. Colocación. Conexionado. Comprobación de su correcto funcionamiento.
Criterio de cuantificación de proyecto: Número de unidades previstas, según documentación gráfica de Proyecto.
Criterio de cuantificación de obra: Se medirá el número de unidades realmente colocadas según especificaciones de Proyecto.

| Código | Ud | Descripción | Rendimiento | Precio | Importe |
|---|---|---|---|---|---|
| mt31gsp030fe | Ud | Fluxor electrónico con placa antivandálica de acero inoxidable, acabado natural, con accionamiento de la descarga por infrarrojos, para sanitario, serie Sensia, modelo Presto Domo Sensia I 79726 "PRESTO IBÉRICA", fijación rápida, alimentación por transformador 230/12 V; incluso elementos de conexión, transformador 230/12 V, electroválvula y una llave de paso. (material) | 1 | 12969.5 | 12969.500 |
| mt37www010 | Ud | Material auxiliar para instalaciones hidrosanitarias. (material) | 1 | 26.32 | 26.320 |
| mo008 | h | Oficial plomero. (mano de obra) | 0.631 | 123.28 | 77.790 |
| % | % | Herramienta menor | 2 % | 13073.610 | 261.472 |
|  |  | Costes directos |  |  | 13335.082 |
