# Grifería monomando para lavabo

- Propiedad del archivo: CYPE Ingenieros S.A.
- Formato: FIEBDC-3/2016
- Programa: Generador de precios de la construcción. CYPE Ingenieros, S.A.
- Fecha: 23/05/2024
- Ámbito geográfico: México
- Divisa: MXN
- Costes indirectos: 3 %
- Gastos generales: 13 %
- Beneficio industrial: 6 %
- IVA: 16 %

## S Señalización y equipamiento

### SG Griferías

#### SGL Para lavabos

**SGL020** Ud Grifería monomando para lavabo.
Grifería monomando formada por grifo mezclador monomando de repisa para lavabo, serie Karim Due, modelo 88944500E "GALINDO", de latón, acabado cromado, con cartucho cerámico, limitador de caudal a 5 l/min, aireador y con desagüe automático. Incluso elementos de conexión, enlaces de alimentación flexibles de 3/8" de diámetro y 550 mm de longitud, válvula de retención y dos llaves de paso.
Incluye: Replanteo. Colocación. Conexionado. Comprobación de su correcto funcionamiento.
Criterio de cuantificación de proyecto: Número de unidades previstas, según documentación gráfica de Proyecto.
Criterio de cuantificación de obra: Se medirá el número de unidades realmente colocadas según especificaciones de Proyecto.

| Código | Ud | Descripción | Rendimiento | Precio | Importe |
|---|---|---|---|---|---|
| mt31gma020Bap | Ud | Grifo mezclador monomando de repisa para lavabo, serie Karim Due, modelo 88944500E "GALINDO", de latón, acabado cromado, con cartucho cerámico, limitador de caudal a 5 l/min, aireador y con desagüe automático, incluso elementos de conexión, enlaces de alimentación flexibles de 3/8" de diámetro y 550 mm de longitud, válvula de retención y dos llaves de paso. (material) | 1 | 6454.82 | 6454.820 |
| mt37www010 | Ud | Material auxiliar para instalaciones hidrosanitarias. (material) | 1 | 26.32 | 26.320 |
| mo008 | h | Oficial plomero. (mano de obra) | 0.631 | 123.28 | 77.790 |
| % | % | Herramienta menor | 2 % | 6558.930 | 131.179 |
|  |  | Costes directos |  |  | 6690.109 |
