# Toallero para baño

- Propiedad del archivo: CYPE Ingenieros S.A.
- Formato: FIEBDC-3/2016
- Programa: Generador de precios de la construcción. CYPE Ingenieros, S.A.
- Fecha: 23/05/2024
- Ámbito geográfico: México
- Divisa: MXN
- Costes indirectos: 3 %
- Gastos generales: 13 %
- Beneficio industrial: 6 %
- IVA: 16 %

## S Señalización y equipamiento

### SM Baños

#### SMA Accesorios

**SMA045** Ud Toallero para baño.
Toallero de barra, modelo Simple Public 88043 "PRESTO EQUIP", de acero inoxidable AISI 304, acabado lacado, color blanco, de 430x90 mm. Fijación al soporte con las sujeciones suministradas por el fabricante.
Incluye: Replanteo. Colocación y fijación.
Criterio de cuantificación de proyecto: Número de unidades previstas, según documentación gráfica de Proyecto.
Criterio de cuantificación de obra: Se medirá el número de unidades realmente colocadas según especificaciones de Proyecto.

| Código | Ud | Descripción | Rendimiento | Precio | Importe |
|---|---|---|---|---|---|
| mt31abp061ot | Ud | Toallero de barra, modelo Simple Public 88043 "PRESTO EQUIP", de acero inoxidable AISI 304, acabado lacado, color blanco, de 430x90 mm. (material) | 1 | 1208.95 | 1208.950 |
| mo107 | h | Ayudante plomero. (mano de obra) | 0.252 | 72.91 | 18.373 |
| % | % | Herramienta menor | 2 % | 1227.323 | 24.546 |
|  |  | Costes directos |  |  | 1251.869 |
