# Toallero para baño

- Propiedad del archivo: CYPE Ingenieros S.A.
- Formato: FIEBDC-3/2016
- Programa: Generador de precios de la construcción. CYPE Ingenieros, S.A.
- Fecha: 23/05/2024
- Ámbito geográfico: México
- Divisa: MXN
- Costes indirectos: 3 %
- Gastos generales: 13 %
- Beneficio industrial: 6 %
- IVA: 16 %

## S Señalización y equipamiento

### SM Baños

#### SMA Accesorios

**SMA045** Ud Toallero para baño.
Toallero para lavabo, de anilla abierta, modelo Public Inox 88055 "PRESTO EQUIP", de acero inoxidable AISI 304 con acabado satinado, rectangular, de 270x200 mm. Fijación al soporte con las sujeciones suministradas por el fabricante.
Incluye: Replanteo. Colocación y fijación.
Criterio de cuantificación de proyecto: Número de unidades previstas, según documentación gráfica de Proyecto.
Criterio de cuantificación de obra: Se medirá el número de unidades realmente colocadas según especificaciones de Proyecto.

| Código | Ud | Descripción | Rendimiento | Precio | Importe |
|---|---|---|---|---|---|
| mt31abp062sb | Ud | Toallero para lavabo, de anilla abierta, modelo Public Inox 88055 "PRESTO EQUIP", de acero inoxidable AISI 304 con acabado satinado, rectangular, de 270x200 mm. (material) | 1 | 1437.11 | 1437.110 |
| mo107 | h | Ayudante plomero. (mano de obra) | 0.252 | 72.91 | 18.373 |
| % | % | Herramienta menor | 2 % | 1455.483 | 29.110 |
|  |  | Costes directos |  |  | 1484.593 |
