# Dispensador de pañuelos de papel

- Propiedad del archivo: CYPE Ingenieros S.A.
- Formato: FIEBDC-3/2016
- Programa: Generador de precios de la construcción. CYPE Ingenieros, S.A.
- Fecha: 23/05/2024
- Ámbito geográfico: México
- Divisa: MXN
- Costes indirectos: 3 %
- Gastos generales: 13 %
- Beneficio industrial: 6 %
- IVA: 16 %

## S Señalización y equipamiento

### SM Baños

#### SME Dispensadores de papel

**SME050** Ud Dispensador de pañuelos de papel.
Dispensador de pañuelos, modelo Resort 88095 "PRESTO EQUIP", de acero inoxidable AISI 304 con acabado cromado, de 250x130x70 mm.
Criterio de cuantificación de proyecto: Número de unidades previstas, según documentación gráfica de Proyecto.
Criterio de cuantificación de obra: Se medirá el número de unidades realmente colocadas según especificaciones de Proyecto.

| Código | Ud | Descripción | Rendimiento | Precio | Importe |
|---|---|---|---|---|---|
| mt31abp081d | Ud | Dispensador de pañuelos, modelo Resort 88095 "PRESTO EQUIP", de acero inoxidable AISI 304 con acabado cromado, de 250x130x70 mm. (material) | 1 | 1351.18 | 1351.180 |
| mo107 | h | Ayudante plomero. (mano de obra) | 0.189 | 72.91 | 13.780 |
| % | % | Herramienta menor | 2 % | 1364.960 | 27.299 |
|  |  | Costes directos |  |  | 1392.259 |
