# Pasamanos para minusválidos, rehabilitación y tercera edad, de acero cincado

- Propiedad del archivo: CYPE Ingenieros S.A.
- Formato: FIEBDC-3/2016
- Programa: Generador de precios de la construcción. CYPE Ingenieros, S.A.
- Fecha: 23/05/2024
- Ámbito geográfico: México
- Divisa: MXN
- Costes indirectos: 3 %
- Gastos generales: 13 %
- Beneficio industrial: 6 %
- IVA: 16 %

## S Señalización y equipamiento

### SP Muebles sanitarios adaptados y ayudas técnicas

#### SPA Asientos, barras de apoyo y pasamanos

**SPA030** Ud Pasamanos para minusválidos, rehabilitación y tercera edad, de acero cincado.
Pasamanos para minusválidos, rehabilitación y tercera edad, Prestobar Basic "PRESTO EQUIP", formado por 1 tubo de 300 mm de longitud, 1 tubo de 400 mm de longitud, pieza de empalme de sección recta en T y 2 piezas de remate de sección curva, de acero cincado pintado con poliuretano, de 32 mm de diámetro. Incluso elementos de fijación.
Incluye: Colocación, nivelación y fijación de los elementos de soporte. Limpieza del elemento.
Criterio de cuantificación de proyecto: Número de unidades previstas, según documentación gráfica de Proyecto.
Criterio de cuantificación de obra: Se medirá el número de unidades realmente colocadas según especificaciones de Proyecto.

| Código | Ud | Descripción | Rendimiento | Precio | Importe |
|---|---|---|---|---|---|
| mt31abp160hb | Ud | Tubo recto, modelo Prestobar 94130 "PRESTO EQUIP", de acero cincado pintado con poliuretano, de 32 mm de diámetro y 300 mm de longitud. (material) | 1 | 583.73 | 583.730 |
| mt31abp160ic | Ud | Tubo recto, modelo Prestobar 94140 "PRESTO EQUIP", de acero cincado pintado con poliuretano, de 32 mm de diámetro y 400 mm de longitud. (material) | 1 | 684.47 | 684.470 |
| mt31abp161fd | Ud | Pieza de empalme de sección recta en T, modelo Prestobar 94101 "PRESTO EQUIP", de acero cincado pintado con poliuretano, de 32 mm de diámetro. (material) | 1 | 1223.76 | 1223.760 |
| mt31abp161eb | Ud | Pieza de remate de sección curva, modelo Prestobar 94104 "PRESTO EQUIP", de acero cincado pintado con poliuretano, de 32 mm de diámetro. (material) | 2 | 1360.06 | 2720.120 |
| mo107 | h | Ayudante plomero. (mano de obra) | 0.252 | 72.91 | 18.373 |
| % | % | Herramienta menor | 2 % | 5230.453 | 104.609 |
|  |  | Costes directos |  |  | 5335.062 |
