# Válvula mezcladora termostática

- Propiedad del archivo: CYPE INGENIEROS, S.A.
- Formato: FIEBDC-3/2002
- Ámbito geográfico: México
- Divisa: MXN
- Costes indirectos: 3.00 %
- Gastos generales: 13.00 %
- Beneficio industrial: 6.00 %
- IVA: 16.00 %

## I Instalaciones

### IF Plomería

#### IFW Elementos

**IFW085** Ud Válvula mezcladora termostática.
Válvula mezcladora termostática para regulación de la temperatura, modelo Presto Rada 566 (85520) "PRESTO IBÉRICA", caudal medio de 485 l/min a 3 bar de presión, presión máxima de trabajo de 8,4 bar, con maneta de regulación de la temperatura, entradas y salida roscadas hembra de 1 1/2" de diámetro, con instalación en superficie.
Incluye: Replanteo. Colocación. Conexionado y comprobación de su correcto funcionamiento.
Criterio de cuantificación de proyecto: Número de unidades previstas, según documentación gráfica de Proyecto.
Criterio de cuantificación de obra: Se medirá el número de unidades realmente ejecutadas según especificaciones de Proyecto.

| Código | Ud | Descripción | Rendimiento | Precio | Importe |
|---|---|---|---|---|---|
| mt37avp030lf | Ud | Válvula mezcladora termostática para regulación de la temperatura, modelo Presto Rada 566 (85520) "PRESTO IBÉRICA", caudal medio de 485 l/min a 3 bar de presión, presión máxima de trabajo de 8,4 bar, con maneta de regulación de la temperatura, entradas y salida roscadas hembra de 1 1/2" de diámetro, para instalar en superficie. (material) | 1.000 | 36629.13 | 36629.13 |
| mt37www010 | Ud | Material auxiliar para instalaciones hidrosanitarias. (material) | 1.000 | 26.32 | 26.32 |
| mo008 | h | Oficial plomero. (mano de obra) | 0.271 | 123.28 | 33.41 |
| mo107 | h | Ayudante plomero. (mano de obra) | 0.271 | 72.91 | 19.76 |
| % | % | Herramienta menor | 2 % | 36708.62 | 734.17 |
|  |  | Costes directos |  |  | 37442.79 |
