# Válvula mezcladora termostática

- Propiedad del archivo: CYPE Ingenieros S.A.
- Formato: FIEBDC-3/2016
- Programa: Generador de precios de la construcción. CYPE Ingenieros, S.A.
- Fecha: 23/05/2024
- Ámbito geográfico: México
- Divisa: MXN
- Costes indirectos: 3 %
- Gastos generales: 13 %
- Beneficio industrial: 6 %
- IVA: 16 %

## I Instalaciones

### IF Plomería

#### IFW Elementos

**IFW085** Ud Válvula mezcladora termostática.
Válvula mezcladora termostática para regulación del caudal y la temperatura, de latón acabado cromado, modelo Presto Rada 215 T3 C (95150) "PRESTO IBÉRICA", caudal medio de 40 l/min a 3 bar de presión, presión máxima de trabajo de 6 bar, con mando de regulación del caudal y mando de regulación de la temperatura entre 30°C y 50°C, posibilidad de cambiar la orientación de las entradas y de la salida, entradas con codo y salida roscadas macho de 1/2" de diámetro, filtros y válvulas antirretorno, con instalación en superficie.
Incluye: Replanteo. Colocación. Conexionado y comprobación de su correcto funcionamiento.
Criterio de cuantificación de proyecto: Número de unidades previstas, según documentación gráfica de Proyecto.
Criterio de cuantificación de obra: Se medirá el número de unidades realmente ejecutadas según especificaciones de Proyecto.

| Código | Ud | Descripción | Rendimiento | Precio | Importe |
|---|---|---|---|---|---|
| mt37avp040gc | Ud | Válvula mezcladora termostática para regulación del caudal y la temperatura, de latón acabado cromado, modelo Presto Rada 215 T3 C (95150) "PRESTO IBÉRICA", caudal medio de 40 l/min a 3 bar de presión, presión máxima de trabajo de 6 bar, con mando de regulación del caudal y mando de regulación de la temperatura entre 30°C y 50°C, posibilidad de cambiar la orientación de las entradas y de la salida, entradas con codo y salida roscadas macho de 1/2" de diámetro, filtros y válvulas antirretorno, para instalar en superficie. (material) | 1 | 16794.85 | 16794.850 |
| mt37www010 | Ud | Material auxiliar para instalaciones hidrosanitarias. (material) | 1 | 26.32 | 26.320 |
| mo008 | h | Oficial plomero. (mano de obra) | 0.271 | 123.28 | 33.409 |
| mo107 | h | Ayudante plomero. (mano de obra) | 0.271 | 72.91 | 19.759 |
| % | % | Herramienta menor | 2 % | 16874.338 | 337.487 |
|  |  | Costes directos |  |  | 17211.825 |
