# Grifería temporizada para regadera

- Propiedad del archivo: CYPE Ingenieros S.A.
- Formato: FIEBDC-3/2016
- Programa: Generador de precios de la construcción. CYPE Ingenieros, S.A.
- Fecha: 06/10/2024
- Ámbito geográfico: México
- Divisa: MXN
- Costes indirectos: 3 %
- Gastos generales: 13 %
- Beneficio industrial: 6 %
- IVA: 16 %

## S Señalización y equipamiento

### SG Griferías

#### SGD Para regaderas

**SGD010** Ud Grifería temporizada para regadera.
Grifería temporizada, instalación vista formada por grifo de paso angular mural para regadera, mezclador, serie Presto Alpa 90 Arte, modelo 35927 "PRESTO IBÉRICA", posibilidad de limitar la temperatura, con tiempo de flujo de 30 segundos, caudal de 8 l/min, acabado cromado, sin válvula de vaciado, equipo de regadera formado por rociador orientable con toma de alimentación vista y regulador automático de caudal, tubo y elemento de fijación, de latón acabado cromado. Incluso elementos de conexión y válvulas antirretorno.
Incluye: Colocación. Conexionado y comprobación de su correcto funcionamiento.
Criterio de cuantificación de proyecto: Número de unidades previstas, según documentación gráfica de Proyecto.
Criterio de cuantificación de obra: Se medirá el número de unidades realmente colocadas según especificaciones de Proyecto.

| Código | Ud | Descripción | Rendimiento | Precio | Importe |
|---|---|---|---|---|---|
| mt31gmp215Aa | Ud | Grifo de paso angular mural para regadera, mezclador, serie Presto Alpa 90 Arte, modelo 35927 "PRESTO IBÉRICA", posibilidad de limitar la temperatura, con tiempo de flujo de 30 segundos, caudal de 8 l/min, acabado cromado, sin válvula de vaciado, equipo de regadera formado por rociador orientable con toma de alimentación vista y regulador automático de caudal, tubo y elemento de fijación, de latón acabado cromado, para colocación en superficie; incluso elementos de conexión y válvulas antirretorno. (material) | 1 | 13569.58 | 13569.580 |
| mt37www010 | Ud | Material auxiliar para instalaciones hidrosanitarias. (material) | 1 | 26.07 | 26.070 |
| mo008 | h | Oficial plomero. (mano de obra) | 0.715 | 125.33 | 89.611 |
| % | % | Herramienta menor | 2 % | 13685.261 | 273.705 |
|  |  | Costes directos |  |  | 13958.966 |
