# Prueba no destructiva: ultrasonidos

- Propiedad del archivo: CYPE INGENIEROS, S.A.
- Formato: FIEBDC-3/2002
- Ámbito geográfico: México
- Divisa: MXN
- Costes indirectos: 3.00 %
- Gastos generales: 13.00 %
- Beneficio industrial: 6.00 %
- IVA: 16.00 %

## 0 Trabajos preliminares

### 0E Toma de muestras y pruebas para estudio de patologías

#### 0EH Pruebas de información del concreto endurecido

**0EH030** Ud Prueba no destructiva: ultrasonidos.
Prueba no destructiva consistente en la determinación de la velocidad de propagación de los impulsos ultrasónicos en columna existente, mediante el uso de ultrasonidos, midiendo el tiempo de recorrido de una onda ultrasónica dentro del concreto, entre un emisor y un receptor colocados sobre su superficie, para obtener la calidad y la homogeneidad del concreto endurecido, sin incluir cala ni reposición de revestimientos o recubrimientos.
Incluye: Realización de la prueba.
Criterio de cuantificación de proyecto: Número de unidades previstas, según documentación gráfica de Proyecto.
Criterio de cuantificación de obra: Se medirá el número de unidades realmente ejecutadas según especificaciones de Proyecto.

| Código | Ud | Descripción | Rendimiento | Precio | Importe |
|---|---|---|---|---|---|
| mt49hpa070a | Ud | Prueba para determinar la velocidad de propagación de los impulsos ultrasónicos en una columna, mediante el uso de ultrasonidos, sin incluir cala ni reposición de revestimientos o recubrimientos. (material) | 1.000 | 140.76 | 140.76 |
| % | % | Herramienta menor | 2 % | 140.76 | 2.82 |
|  |  | Costes directos |  |  | 143.58 |
