# Jornada de supervisión arqueológica

- Propiedad del archivo: CYPE INGENIEROS, S.A.
- Formato: FIEBDC-3/2002
- Ámbito geográfico: México
- Divisa: MXN
- Costes indirectos: 3.00 %
- Gastos generales: 13.00 %
- Beneficio industrial: 6.00 %
- IVA: 16.00 %

## 0 Trabajos preliminares

### 0G Trabajos arqueológicos

#### 0GG Trabajos de supervisión arqueológica

**0GG010** Ud Jornada de supervisión arqueológica.
Jornada de supervisión arqueológica de los trabajos de excavación a cargo de ayudante arqueólogo, de 8 horas diarias, con toma de datos para la memoria final de los trabajos. Incluso apoyo para la distinción de las distintas unidades estratigráficas durante el proceso de excavación, para el etiquetado de los materiales arqueológicos, así como su correcto apilamiento y almacenaje, y para satisfacer las necesidades materiales y de infraestructura que precisen los trabajos de excavación.
Incluye: Desplazamiento a obra. Inspección visual y toma de datos. Redacción del informe técnico.
Criterio de cuantificación de proyecto: Número de unidades previstas, según documentación gráfica de Proyecto.
Criterio de cuantificación de obra: Se medirá el número de unidades realmente ejecutadas según especificaciones de Proyecto.

| Código | Ud | Descripción | Rendimiento | Precio | Importe |
|---|---|---|---|---|---|
| mt51arq010 | Ud | Material fungible para trabajos de arqueología. (material) | 0.045 | 14628.94 | 658.30 |
| mt51arq020 | Ud | Material y utillaje para trabajos de arqueología. (material) | 0.012 | 21029.10 | 252.35 |
| mo057 | h | Ayudante arqueólogo. (mano de obra) | 11.196 | 92.30 | 1033.39 |
| % | % | Herramienta menor | 2 % | 1944.04 | 38.88 |
|  |  | Costes directos |  |  | 1982.92 |
