# Transporte de mobiliario y equipamiento de puesto de trabajo

- Propiedad del archivo: CYPE INGENIEROS, S.A.
- Formato: FIEBDC-3/2002
- Ámbito geográfico: México
- Divisa: MXN
- Costes indirectos: 3.00 %
- Gastos generales: 13.00 %
- Beneficio industrial: 6.00 %
- IVA: 16.00 %

## 0 Trabajos preliminares

### 0M Equipamiento

#### 0MT Traslado y transporte

**0MT022** Ud Transporte de mobiliario y equipamiento de puesto de trabajo.
Transporte de mobiliario y equipamiento de puesto de trabajo formado por mesa con cajonera adosada e independiente, sillas, basurero, armario, ordenador, documentación, accesorios; mediante camión a una distancia máxima de 5 km. Incluso carga, descarga y acopio de los elementos en la zona designada.
Incluye: Trabajos de preparación. Desmontaje del equipamiento y posterior embalaje. Limpieza y retirada de restos. Carga de restos sobre camión.
Criterio de cuantificación de proyecto: Número de unidades previstas, según documentación gráfica de Proyecto.
Criterio de cuantificación de obra: Se medirá el número de unidades realmente ejecutadas según especificaciones de Proyecto.

| Código | Ud | Descripción | Rendimiento | Precio | Importe |
|---|---|---|---|---|---|
| mq04cap010a | h | Camión para transporte, de 12 t de carga. (maquinaria) | 0.753 | 1233.93 | 929.15 |
| mo113 | h | Cabo albañil. (mano de obra) | 0.383 | 74.59 | 28.57 |
| % | % | Herramienta menor | 2 % | 957.72 | 19.15 |
|  |  | Costes directos |  |  | 976.87 |
