# Transporte y retirada de grúa torre

- Propiedad del archivo: CYPE INGENIEROS, S.A.
- Formato: FIEBDC-3/2002
- Ámbito geográfico: México
- Divisa: MXN
- Costes indirectos: 3.00 %
- Gastos generales: 13.00 %
- Beneficio industrial: 6.00 %
- IVA: 16.00 %

## 0 Trabajos preliminares

### 0X Andamios y maquinaria de elevación

#### 0XT Grúas torre

**0XT020** Ud Transporte y retirada de grúa torre.
Transporte y retirada de grúa torre de obra para elevación y transporte de materiales, de 25 m de flecha, 750 kg de carga máxima en punta y 19 m de altura bajo gancho.
Criterio de cuantificación de proyecto: Número de unidades previstas, según documentación gráfica de Proyecto.
Criterio de cuantificación de obra: Se medirá el número de unidades realmente ejecutadas según especificaciones de Proyecto.

| Código | Ud | Descripción | Rendimiento | Precio | Importe |
|---|---|---|---|---|---|
| mq07gto020aa | Ud | Transporte y retirada de grúa torre para transporte de materiales de 25 m de flecha, 750 kg de carga máxima en punta y 19 m de altura bajo gancho. (maquinaria) | 1.000 | 17949.46 | 17949.46 |
| % | % | Herramienta menor | 2 % | 17949.46 | 358.99 |
|  |  | Costes directos |  |  | 18308.45 |
