# Relleno en trasdós, con agregados reciclados

- Propiedad del archivo: CYPE INGENIEROS, S.A.
- Formato: FIEBDC-3/2002
- Ámbito geográfico: México
- Divisa: MXN
- Costes indirectos: 3.00 %
- Gastos generales: 13.00 %
- Beneficio industrial: 6.00 %
- IVA: 16.00 %

## A Acondicionamiento del terreno

### AD Movimiento de tierras en edificación

#### ADR Rellenos y compactaciones

**ADR021** m³ Relleno en trasdós, con agregados reciclados.
Relleno en trasdós de muro de mampostería, con agregado reciclado de concreto de 40 a 80 mm de diámetro, y compactación en capas sucesivas de 20 cm de espesor máximo con bandeja vibrante de guiado manual.
Incluye: Transporte y descarga del material de relleno a pie de obra. Extendido del material de relleno en capas de espesor uniforme. Compactación.
Criterio de cuantificación de proyecto: Volumen medido sobre las secciones teóricas de la excavación, según documentación gráfica de Proyecto.
Criterio de cuantificación de obra: Se medirá el volumen realmente ejecutado según especificaciones de Proyecto, sin incluir los incrementos por excesos de excavación no autorizados.

| Código | Ud | Descripción | Rendimiento | Precio | Importe |
|---|---|---|---|---|---|
| mt01aro010h | t | Agregado reciclado de concreto, de granulometría comprendida entre 40 y 80 mm, suministrado mediante camión. (material) | 2.325 | 169.38 | 393.81 |
| mq04dua020b | h | Dumper de descarga frontal de 2 t de carga útil. (maquinaria) | 0.093 | 161.23 | 14.99 |
| mo113 | h | Cabo albañil. (mano de obra) | 0.121 | 70.30 | 8.51 |
| % | % | Herramienta menor | 2 % | 417.31 | 8.35 |
|  |  | Costes directos |  |  | 425.66 |
