# Suplemento por incremento de energía por golpe

- Propiedad del archivo: CYPE INGENIEROS, S.A.
- Formato: FIEBDC-3/2002
- Ámbito geográfico: México
- Divisa: MXN
- Costes indirectos: 3.00 %
- Gastos generales: 13.00 %
- Beneficio industrial: 6.00 %
- IVA: 16.00 %

## A Acondicionamiento del terreno

### AM Mejoras del terreno

#### AMC Compactaciones

**AMC021** m² Suplemento por incremento de energía por golpe.
Suplemento por la aplicación de un incremento de 250 kN·m, en la energía por golpe aplicada por el equipo de compactación dinámica del terreno.
Criterio de cuantificación de proyecto: Superficie medida en proyección horizontal, según documentación gráfica de Proyecto.
Criterio de cuantificación de obra: Se medirá, en proyección horizontal, la superficie realmente ejecutada según especificaciones de Proyecto.

| Código | Ud | Descripción | Rendimiento | Precio | Importe |
|---|---|---|---|---|---|
| mq02din020 | h | Equipo para compactación dinámica, con maza de impacto. (maquinaria) | 0.003 | 2377.57 | 7.13 |
| mq02din030 | h | Equipo de control de la penetración dinámica y los asientos. (maquinaria) | 0.001 | 2285.69 | 2.29 |
| mq01mot020b | h | Motoniveladora de 147 kW, equipada con ripper. (maquinaria) | 0.001 | 1548.20 | 1.55 |
| mq02rov010i | h | Compactador monocilíndrico vibrante autopropulsado, de 129 kW, de 16,2 t, anchura de trabajo 213,4 cm. (maquinaria) | 0.001 | 1083.62 | 1.08 |
| mo020 | h | Oficial albañil. (mano de obra) | 0.003 | 119.98 | 0.36 |
| mo113 | h | Cabo albañil. (mano de obra) | 0.007 | 70.30 | 0.49 |
| mo112 | h | Peón albañil. (mano de obra) | 0.006 | 71.45 | 0.43 |
| % | % | Herramienta menor | 2 % | 13.33 | 0.27 |
|  |  | Costes directos |  |  | 13.60 |
