# Encachado en caja para base de solera, con agregados reciclados

- Propiedad del archivo: CYPE INGENIEROS, S.A.
- Formato: FIEBDC-3/2002
- Ámbito geográfico: México
- Divisa: MXN
- Costes indirectos: 3.00 %
- Gastos generales: 13.00 %
- Beneficio industrial: 6.00 %
- IVA: 16.00 %

## A Acondicionamiento del terreno

### AN Nivelación

#### ANE Encachados

**ANE011** m² Encachado en caja para base de solera, con agregados reciclados.
Encachado en caja para base de solera de 20 cm de espesor, mediante relleno y extendido en capas de espesor no superior a 20 cm de agregado reciclado de concreto de 40 a 80 mm de diámetro; y posterior compactación mediante equipo manual con bandeja vibrante, sobre la explanada homogénea y nivelada.
Criterio de valoración económica: El precio no incluye la ejecución de la explanada.
Incluye: Transporte y descarga del material de relleno a pie de obra. Extendido del material de relleno en capas de espesor uniforme. Humectación o desecación de cada capa. Compactación y nivelación.
Criterio de cuantificación de proyecto: Superficie medida según documentación gráfica de Proyecto.
Criterio de cuantificación de obra: Se medirá la superficie realmente ejecutada según especificaciones de Proyecto.

| Código | Ud | Descripción | Rendimiento | Precio | Importe |
|---|---|---|---|---|---|
| mt01aro010h | t | Agregado reciclado de concreto, de granulometría comprendida entre 40 y 80 mm, suministrado mediante camión. (material) | 0.512 | 167.76 | 85.89 |
| mq01pan010a | h | Pala cargadora sobre ruedas de 120 kW/1,9 m³. (maquinaria) | 0.013 | 697.69 | 9.07 |
| mq02rod010d | h | Bandeja vibrante de guiado manual, de 300 kg, anchura de trabajo 70 cm, reversible. (maquinaria) | 0.013 | 110.81 | 1.44 |
| mq02cia020j | h | Camión cisterna, de 8 m³ de capacidad. (maquinaria) | 0.013 | 1841.09 | 23.93 |
| mo113 | h | Cabo albañil. (mano de obra) | 0.314 | 71.46 | 22.44 |
| % | % | Herramienta menor | 2 % | 142.77 | 2.86 |
|  |  | Costes directos |  |  | 145.63 |
