# Apuntalamientos en zanjas

- Propiedad del archivo: CYPE INGENIEROS, S.A.
- Formato: FIEBDC-3/2002
- Ámbito geográfico: México
- Divisa: MXN
- Costes indirectos: 3.00 %
- Gastos generales: 13.00 %
- Beneficio industrial: 6.00 %
- IVA: 16.00 %

## A Acondicionamiento del terreno

### AP Apuntalamientos

#### APE Zanjas y pozos

**APE010** m² Apuntalamientos en zanjas.
Apuntalamiento ligero para una protección del 20%, mediante cabeceros horizontales, amortizables en 10 usos y codales de madera, amortizables en 30 usos, fijados con puntas de acero, en zanjas de hasta 3 m de profundidad y de hasta 1 m de anchura.
Incluye: Montaje de tablones, cabeceros y codales de madera, para la formación del apuntalamiento. Clavado de todos los elementos. Desmontaje gradual del apuntalamiento y del apuntalamiento.
Criterio de cuantificación de proyecto: Superficie que corre peligro de desprendimiento, que puede ser una parte o el total de cada una de las paredes de la excavación, medida según documentación gráfica de Proyecto.
Criterio de cuantificación de obra: Se medirá la superficie realmente entibada según especificaciones de Proyecto.

| Código | Ud | Descripción | Rendimiento | Precio | Importe |
|---|---|---|---|---|---|
| mt08emt040 | m³ | Madera de pino para apuntalamiento de excavaciones. (material) | 0.005 | 3395.46 | 16.98 |
| mt08emt045a | m³ | Codal de madera, de 70 a 90 mm de diámetro y entre 2 y 2,5 m de longitud, para apuntalamiento de excavaciones. (material) | 0.002 | 3059.54 | 6.12 |
| mt08var060 | kg | Puntas de acero de 20x100 mm. (material) | 0.050 | 132.05 | 6.60 |
| op00sie020 |  | Sierra de disco fijo, para mesa de trabajo. | 1.000 | 0.00 | 0.00 |
| mo044 | h | Oficial carpintero de obra negra. (mano de obra) | 0.574 | 126.93 | 72.86 |
| mo091 | h | Ayudante carpintero de obra negra. (mano de obra) | 0.574 | 77.23 | 44.33 |
| % | % | Herramienta menor | 2 % | 146.89 | 2.94 |
|  |  | Costes directos |  |  | 149.83 |
