# Descabezado de pilote-pantalla (barrette)

- Propiedad del archivo: CYPE INGENIEROS, S.A.
- Formato: FIEBDC-3/2002
- Ámbito geográfico: México
- Divisa: MXN
- Costes indirectos: 3.00 %
- Gastos generales: 13.00 %
- Beneficio industrial: 6.00 %
- IVA: 16.00 %

## C Cimentaciones

### CP Profundas

#### CPZ Pilotes-pantalla (barrettes)

**CPZ051** m Descabezado de pilote-pantalla (barrette).
Descabezado de pilote-pantalla (barrette), de 26 cm de espesor, mediante el repicado mecánico con martillo rompedor del tramo comprendido entre el nivel de llenado del concreto y el nivel de descabezado, hasta asegurar la ausencia de concreto contaminado por lodos y la calidad descrita en el Proyecto, y carga de escombros sobre camión o contenedor.
Incluye: Replanteo, marcado y corte del nivel de descabezado. Picado mecánico con martillo rompedor del concreto contaminado existente en la coronación del pilote-pantalla (barrette). Picado manual con compresor portátil de los restos del descabezado. Enderezado de los armados. Limpieza de la superficie de concreto. Recogida de restos. Carga de escombros sobre camión o contenedor.
Criterio de cuantificación de proyecto: Longitud medida según documentación gráfica de Proyecto, considerando que la cota final de colado rebasará a la teórica en al menos 30 cm.
Criterio de cuantificación de obra: Se medirá la longitud realmente ejecutada según especificaciones de Proyecto.

| Código | Ud | Descripción | Rendimiento | Precio | Importe |
|---|---|---|---|---|---|
| mq01exn050c | h | Retroexcavadora sobre ruedas, de 85 kW, con martillo rompedor. (maquinaria) | 0.357 | 1130.58 | 403.62 |
| mq05pdm010a | h | Compresor portátil eléctrico 2 m³/min de caudal. (maquinaria) | 0.781 | 66.26 | 51.75 |
| mq05mai030 | h | Martillo neumático. (maquinaria) | 1.562 | 70.97 | 110.86 |
| op00amo010 |  | Amoladora o radial. | 1.000 | 0.00 | 0.00 |
| mo112 | h | Peón albañil. (mano de obra) | 2.738 | 71.45 | 195.63 |
| mo113 | h | Cabo albañil. (mano de obra) | 1.369 | 70.30 | 96.24 |
| % | % | Herramienta menor | 2 % | 858.10 | 17.16 |
|  |  | Costes directos |  |  | 875.26 |
