# Sistema de cimbra estanco para hueco de registro en losa de cimentación

- Propiedad del archivo: CYPE INGENIEROS, S.A.
- Formato: FIEBDC-3/2002
- Ámbito geográfico: México
- Divisa: MXN
- Costes indirectos: 3.00 %
- Gastos generales: 13.00 %
- Beneficio industrial: 6.00 %
- IVA: 16.00 %

## C Cimentaciones

### CV Elementos singulares

#### CVH Huecos en cimentaciones

**CVH010** Ud Sistema de cimbra estanco para hueco de registro en losa de cimentación.
Montaje de sistema de cimbra perdido, en forma de cajón estanco, realizado con planchas de acero corten, de 3 mm de espesor, dobladas y cortadas, con uniones soldadas y elementos de rigidización formados por perfiles de acero S275JR, serie T 40x40, para formación de hueco de registro en losa de cimentación, con unas dimensiones máximas interiores de 600x600x600 mm.
Incluye: Limpieza y preparación del plano de apoyo. Replanteo. Montaje del sistema de cimbra. Aplomado y nivelación de la cimbra.
Criterio de cuantificación de proyecto: Número de unidades previstas, según documentación gráfica de Proyecto.
Criterio de cuantificación de obra: Se medirá el número de unidades realmente ejecutadas según especificaciones de Proyecto.

| Código | Ud | Descripción | Rendimiento | Precio | Importe |
|---|---|---|---|---|---|
| mt08eme020a | Ud | Cimbra perdida en forma de cajón estanco con fondo y cuatro paredes, compuesto por planchas de acero corten, de 3 mm de espesor, dobladas y cortadas, con uniones soldadas y elementos de rigidización formados por perfiles de acero S275JR, serie T 40x40, para conformado de foso de elevador, con dimensiones interiores adaptadas según el modelo de elevador, con unas dimensiones máximas interiores de 600x600x600 mm. (material) | 1.000 | 5659.09 | 5659.09 |
| mo044 | h | Oficial carpintero de obra negra. (mano de obra) | 0.675 | 126.93 | 85.68 |
| mo091 | h | Ayudante carpintero de obra negra. (mano de obra) | 0.675 | 77.23 | 52.13 |
| % | % | Herramienta menor | 2 % | 5796.90 | 115.94 |
|  |  | Costes directos |  |  | 5912.84 |
