# Demolición de cimentación de concreto

- Propiedad del archivo: CYPE INGENIEROS, S.A.
- Formato: FIEBDC-3/2002
- Ámbito geográfico: México
- Divisa: MXN
- Costes indirectos: 3.00 %
- Gastos generales: 13.00 %
- Beneficio industrial: 6.00 %
- IVA: 16.00 %

## D Demoliciones

### DD Cimentaciones

#### DDS Superficiales

**DDS030** m³ Demolición de cimentación de concreto.
Demolición de zapata corrida de concreto reforzado, de más de 1,5 m de profundidad máxima, con martillo neumático y equipo de oxicorte, y carga mecánica sobre camión o contenedor.
Incluye: Demolición del elemento. Corte de los armados con equipo de oxicorte. Fragmentación de los escombros en piezas manejables. Retirada y acopio de escombros. Limpieza de los restos de obra. Carga mecánica de escombros sobre camión o contenedor.
Criterio de cuantificación de proyecto: Volumen medido según documentación gráfica de Proyecto.
Criterio de cuantificación de obra: Se medirá el volumen realmente demolido, medido como diferencia entre los perfiles levantados antes de empezar la demolición y los levantados al finalizarla, aprobados por el director de la ejecución de la obra, según especificaciones de Proyecto.

| Código | Ud | Descripción | Rendimiento | Precio | Importe |
|---|---|---|---|---|---|
| mq05mai030 | h | Martillo neumático. (maquinaria) | 1.449 | 70.75 | 102.52 |
| mq05pdm010a | h | Compresor portátil eléctrico 2 m³/min de caudal. (maquinaria) | 0.725 | 66.07 | 47.90 |
| mq01ret010 | h | Miniretrocargadora sobre ruedas de 15 kW. (maquinaria) | 0.406 | 710.18 | 288.33 |
| mq08sol010 | h | Equipo de oxicorte, con acetileno como combustible y oxígeno como comburente. (maquinaria) | 1.159 | 127.82 | 148.14 |
| mo113 | h | Cabo albañil. (mano de obra) | 4.493 | 71.46 | 321.07 |
| mo112 | h | Peón albañil. (mano de obra) | 1.953 | 72.64 | 141.87 |
| mo019 | h | Oficial soldador. (mano de obra) | 1.563 | 123.57 | 193.14 |
| % | % | Herramienta menor | 2 % | 1242.97 | 24.86 |
|  |  | Costes directos |  |  | 1267.83 |
