# Apertura de hueco en muro de mampostería

- Propiedad del archivo: CYPE INGENIEROS, S.A.
- Formato: FIEBDC-3/2002
- Ámbito geográfico: México
- Divisa: MXN
- Costes indirectos: 3.00 %
- Gastos generales: 13.00 %
- Beneficio industrial: 6.00 %
- IVA: 16.00 %

## D Demoliciones

### DE Estructuras

#### DEC Cantería

**DEC041** m³ Apertura de hueco en muro de mampostería.
Apertura de hueco en muro de mampostería de piedra arenisca, con martillo neumático, sin afectar a la estabilidad del muro, y carga manual sobre camión o contenedor.
Criterio de valoración económica: El precio incluye el corte previo del contorno del hueco, pero no incluye el montaje y desmontaje del apeo del hueco ni la colocación de dinteles.
Incluye: Replanteo del hueco en el paramento. Corte previo del contorno del hueco. Demolición del elemento. Fragmentación de los escombros en piezas manejables. Retirada y acopio de escombros. Limpieza de los restos de obra. Carga manual de escombros sobre camión o contenedor.
Criterio de cuantificación de proyecto: Volumen medido según documentación gráfica de Proyecto.
Criterio de cuantificación de obra: Se medirá el volumen realmente demolido según especificaciones de Proyecto.

| Código | Ud | Descripción | Rendimiento | Precio | Importe |
|---|---|---|---|---|---|
| mq05mai030 | h | Martillo neumático. (maquinaria) | 2.040 | 70.97 | 144.78 |
| mq05pdm110 | h | Compresor portátil diesel media presión 10 m³/min. (maquinaria) | 1.020 | 120.37 | 122.78 |
| mo113 | h | Cabo albañil. (mano de obra) | 2.066 | 70.30 | 145.24 |
| mo112 | h | Peón albañil. (mano de obra) | 4.821 | 71.45 | 344.46 |
| % | % | Herramienta menor | 2 % | 757.26 | 15.15 |
|  |  | Costes directos |  |  | 772.41 |
