# Demolición de losa de concreto reforzado, con medios manuales

- Propiedad del archivo: CYPE INGENIEROS, S.A.
- Formato: FIEBDC-3/2002
- Ámbito geográfico: México
- Divisa: MXN
- Costes indirectos: 3.00 %
- Gastos generales: 13.00 %
- Beneficio industrial: 6.00 %
- IVA: 16.00 %

## D Demoliciones

### DE Estructuras

#### DEH Concreto

**DEH020** m² Demolición de losa de concreto reforzado, con medios manuales.
Demolición de losa compuesta de concreto reforzado de 16 a 18 cm de peralte total y lámina de acero galvanizado, con medios manuales, martillo neumático y equipo de oxicorte, previo levantado del piso y contrapiso, y carga manual sobre camión o contenedor.
Criterio de valoración económica: El precio no incluye el levantado del pavimento.
Incluye: Replanteo de la superficie de losa a demoler. Demolición del elemento. Corte de los armados. Fragmentación de los escombros en piezas manejables. Retirada y acopio de escombros. Limpieza de los restos de obra. Carga manual de escombros sobre camión o contenedor.
Criterio de cuantificación de proyecto: Superficie medida según documentación gráfica de Proyecto.
Criterio de cuantificación de obra: Se medirá la superficie realmente demolida según especificaciones de Proyecto.

| Código | Ud | Descripción | Rendimiento | Precio | Importe |
|---|---|---|---|---|---|
| mq05mai030 | h | Martillo neumático. (maquinaria) | 1.043 | 70.97 | 74.02 |
| mq05pdm110 | h | Compresor portátil diesel media presión 10 m³/min. (maquinaria) | 0.522 | 120.37 | 62.83 |
| mq08sol010 | h | Equipo de oxicorte, con acetileno como combustible y oxígeno como comburente. (maquinaria) | 0.290 | 128.19 | 37.18 |
| mo019 | h | Oficial soldador. (mano de obra) | 0.391 | 121.55 | 47.53 |
| mo112 | h | Peón albañil. (mano de obra) | 1.409 | 71.45 | 100.67 |
| mo113 | h | Cabo albañil. (mano de obra) | 1.096 | 70.30 | 77.05 |
| % | % | Herramienta menor | 2 % | 399.28 | 7.99 |
|  |  | Costes directos |  |  | 407.27 |
