# Demolición de capa de compresión de concreto en losas

- Propiedad del archivo: CYPE INGENIEROS, S.A.
- Formato: FIEBDC-3/2002
- Ámbito geográfico: México
- Divisa: MXN
- Costes indirectos: 3.00 %
- Gastos generales: 13.00 %
- Beneficio industrial: 6.00 %
- IVA: 16.00 %

## D Demoliciones

### DE Estructuras

#### DEH Concreto

**DEH080** m² Demolición de capa de compresión de concreto en losas.
Demolición de capa de compresión de concreto, de 4 cm de espesor, en losas, con medios manuales y martillo neumático, previo levantado del piso y contrapiso, y carga manual sobre camión o contenedor.
Criterio de valoración económica: El precio no incluye el levantado del pavimento.
Incluye: Replanteo de la superficie a demoler. Demolición del elemento. Fragmentación de los escombros en piezas manejables. Retirada y acopio de escombros. Limpieza de los restos de obra. Carga manual de escombros sobre camión o contenedor.
Criterio de cuantificación de proyecto: Superficie medida según documentación gráfica de Proyecto.
Criterio de cuantificación de obra: Se medirá la superficie realmente demolida según especificaciones de Proyecto.

| Código | Ud | Descripción | Rendimiento | Precio | Importe |
|---|---|---|---|---|---|
| mq05mai030 | h | Martillo neumático. (maquinaria) | 0.174 | 70.75 | 12.31 |
| mq05pdm110 | h | Compresor portátil diesel media presión 10 m³/min. (maquinaria) | 0.087 | 120.01 | 10.44 |
| mo112 | h | Peón albañil. (mano de obra) | 0.235 | 72.64 | 17.07 |
| mo113 | h | Cabo albañil. (mano de obra) | 0.117 | 71.46 | 8.36 |
| % | % | Herramienta menor | 2 % | 48.18 | 0.96 |
|  |  | Costes directos |  |  | 49.14 |
