# Demolición de losa de madera

- Propiedad del archivo: CYPE INGENIEROS, S.A.
- Formato: FIEBDC-3/2002
- Ámbito geográfico: México
- Divisa: MXN
- Costes indirectos: 3.00 %
- Gastos generales: 13.00 %
- Beneficio industrial: 6.00 %
- IVA: 16.00 %

## D Demoliciones

### DE Estructuras

#### DEM Madera

**DEM020** m² Demolición de losa de madera.
Demolición de losa de viguetas de madera y entrevigado de tablero cerámico hueco machihembrado; y malla electrosoldada, en capa de compresión de concreto reforzado, con martillo neumático y motosierra, previo levantado del piso y contrapiso, y carga manual sobre camión o contenedor.
Criterio de valoración económica: El precio no incluye el levantado del pavimento.
Incluye: Apeos y trabajos de estabilidad y protección del entorno. Replanteo de la superficie de losa a demoler. Demolición del elemento. Fragmentación de los escombros en piezas manejables. Retirada y acopio de escombros. Limpieza de los restos de obra. Carga manual de escombros sobre camión o contenedor.
Criterio de cuantificación de proyecto: Superficie medida según documentación gráfica de Proyecto.
Criterio de cuantificación de obra: Se medirá la superficie realmente demolida según especificaciones de Proyecto.

| Código | Ud | Descripción | Rendimiento | Precio | Importe |
|---|---|---|---|---|---|
| mq05mai030 | h | Martillo neumático. (maquinaria) | 0.116 | 70.75 | 8.21 |
| mq05pdm110 | h | Compresor portátil diesel media presión 10 m³/min. (maquinaria) | 0.058 | 120.01 | 6.96 |
| mq09sie010 | h | Motosierra a gasolina, de 50 cm de espada y 2 kW de potencia. (maquinaria) | 0.811 | 52.03 | 42.20 |
| mo112 | h | Peón albañil. (mano de obra) | 1.252 | 72.64 | 90.95 |
| mo113 | h | Cabo albañil. (mano de obra) | 0.157 | 71.46 | 11.22 |
| % | % | Herramienta menor | 2 % | 159.54 | 3.19 |
|  |  | Costes directos |  |  | 162.73 |
