# Demolición de antepecho de concreto reforzado

- Propiedad del archivo: CYPE INGENIEROS, S.A.
- Formato: FIEBDC-3/2002
- Ámbito geográfico: México
- Divisa: MXN
- Costes indirectos: 3.00 %
- Gastos generales: 13.00 %
- Beneficio industrial: 6.00 %
- IVA: 16.00 %

## D Demoliciones

### DF Fachadas

#### DFD Defensas de exteriores

**DFD011** m Demolición de antepecho de concreto reforzado.
Demolición de antepecho de 1,25 m de altura y 0,2 m de espesor, de concreto reforzado, con martillo neumático y equipo de oxicorte, sin deteriorar los elementos constructivos contiguos, y carga manual sobre camión o contenedor.
Incluye: Demolición del elemento. Corte de los armados. Fragmentación de los escombros en piezas manejables. Retirada y acopio de escombros. Limpieza de los restos de obra. Carga manual de escombros sobre camión o contenedor.
Criterio de cuantificación de proyecto: Longitud medida según documentación gráfica de Proyecto.
Criterio de cuantificación de obra: Se medirá la longitud realmente demolida según especificaciones de Proyecto.

| Código | Ud | Descripción | Rendimiento | Precio | Importe |
|---|---|---|---|---|---|
| mq05mai030 | h | Martillo neumático. (maquinaria) | 0.464 | 70.97 | 32.93 |
| mq05pdm010a | h | Compresor portátil eléctrico 2 m³/min de caudal. (maquinaria) | 0.232 | 66.26 | 15.37 |
| mq08sol010 | h | Equipo de oxicorte, con acetileno como combustible y oxígeno como comburente. (maquinaria) | 0.139 | 128.19 | 17.82 |
| mo112 | h | Peón albañil. (mano de obra) | 0.940 | 71.45 | 67.16 |
| mo019 | h | Oficial soldador. (mano de obra) | 0.188 | 121.55 | 22.85 |
| mo113 | h | Cabo albañil. (mano de obra) | 0.313 | 70.30 | 22.00 |
| % | % | Herramienta menor | 2 % | 178.13 | 3.56 |
|  |  | Costes directos |  |  | 181.69 |
