# Levantado de reja metálica

- Propiedad del archivo: CYPE INGENIEROS, S.A.
- Formato: FIEBDC-3/2002
- Ámbito geográfico: México
- Divisa: MXN
- Costes indirectos: 3.00 %
- Gastos generales: 13.00 %
- Beneficio industrial: 6.00 %
- IVA: 16.00 %

## D Demoliciones

### DF Fachadas

#### DFD Defensas de exteriores

**DFD070** m² Levantado de reja metálica.
Levantado, con medios manuales y equipo de oxicorte, de reja metálica de 1,44 m, situada en hueco de fachada y fijada al paramento mediante, sin deteriorar los elementos constructivos a los que está sujeta, y carga manual sobre camión o contenedor.
Criterio de valoración económica: El precio incluye el desmontaje de los accesorios y de los elementos de fijación.
Incluye: Levantado del elemento. Retirada y acopio del material levantado. Limpieza de los restos de obra. Carga manual del material levantado y restos de obra sobre camión o contenedor.
Criterio de cuantificación de proyecto: Superficie medida según documentación gráfica de Proyecto.
Criterio de cuantificación de obra: Se medirá la superficie realmente desmontada según especificaciones de Proyecto.

| Código | Ud | Descripción | Rendimiento | Precio | Importe |
|---|---|---|---|---|---|
| mq08sol010 | h | Equipo de oxicorte, con acetileno como combustible y oxígeno como comburente. (maquinaria) | 0.058 | 127.82 | 7.41 |
| mo019 | h | Oficial soldador. (mano de obra) | 0.078 | 123.57 | 9.64 |
| mo112 | h | Peón albañil. (mano de obra) | 0.078 | 72.64 | 5.67 |
| mo113 | h | Cabo albañil. (mano de obra) | 0.313 | 71.46 | 22.37 |
| % | % | Herramienta menor | 2 % | 45.09 | 0.90 |
|  |  | Costes directos |  |  | 45.99 |
