# Apertura de hueco en capa exterior de fachada, de mampostería vista

- Propiedad del archivo: CYPE INGENIEROS, S.A.
- Formato: FIEBDC-3/2002
- Ámbito geográfico: México
- Divisa: MXN
- Costes indirectos: 3.00 %
- Gastos generales: 13.00 %
- Beneficio industrial: 6.00 %
- IVA: 16.00 %

## D Demoliciones

### DF Fachadas

#### DFF Mamposterías

**DFF011** m² Apertura de hueco en capa exterior de fachada, de mampostería vista.
Apertura de hueco de paso, de carácter provisional, en capa exterior de cerramiento de fachada, de mampostería, vista, formada por bloque de concreto de 15 cm de espesor, con martillo neumático, sin afectar a la estabilidad de la capa o de los elementos constructivos contiguos, dejando adarajas para facilitar posteriormente la traba con la nueva mampostería, y carga manual sobre camión o contenedor.
Criterio de valoración económica: El precio incluye el desmontaje previo de los marcos y de las hojas de la carpintería, de los accesorios y de los materiales eléctricos existentes y para su posterior reposición, pero no incluye el montaje y desmontaje del apeo del hueco ni la colocación de dinteles.
Incluye: Replanteo del hueco en el paramento. Demolición del elemento. Fragmentación de los escombros en piezas manejables. Retirada y acopio de escombros. Limpieza de los restos de obra. Carga manual de escombros sobre camión o contenedor.
Criterio de cuantificación de proyecto: Superficie medida según documentación gráfica de Proyecto.
Criterio de cuantificación de obra: Se medirá la superficie realmente demolida según especificaciones de Proyecto.

| Código | Ud | Descripción | Rendimiento | Precio | Importe |
|---|---|---|---|---|---|
| mq05mai030 | h | Martillo neumático. (maquinaria) | 0.166 | 70.97 | 11.78 |
| mq05pdm110 | h | Compresor portátil diesel media presión 10 m³/min. (maquinaria) | 0.166 | 120.37 | 19.98 |
| mo112 | h | Peón albañil. (mano de obra) | 0.291 | 71.45 | 20.79 |
| mo113 | h | Cabo albañil. (mano de obra) | 0.309 | 70.30 | 21.72 |
| % | % | Herramienta menor | 2 % | 74.27 | 1.49 |
|  |  | Costes directos |  |  | 75.76 |
