# Apertura de hueco en capa interior de fachada, de mampostería revestida

- Propiedad del archivo: CYPE INGENIEROS, S.A.
- Formato: FIEBDC-3/2002
- Ámbito geográfico: México
- Divisa: MXN
- Costes indirectos: 3.00 %
- Gastos generales: 13.00 %
- Beneficio industrial: 6.00 %
- IVA: 16.00 %

## D Demoliciones

### DF Fachadas

#### DFF Mamposterías

**DFF031** m² Apertura de hueco en capa interior de fachada, de mampostería revestida.
Apertura de hueco para posterior colocación de la carpintería, en capa interior de cerramiento de fachada, de mampostería revestida, formada por bloque de concreto de 15 cm de espesor, con medios manuales, sin afectar a la estabilidad de la capa o de los elementos constructivos contiguos, y carga manual sobre camión o contenedor.
Criterio de valoración económica: El precio incluye el corte previo del contorno del hueco y la demolición del revestimiento, pero no incluye el montaje y desmontaje del apeo del hueco ni la colocación de dinteles.
Incluye: Replanteo del hueco en el paramento. Corte previo del contorno del hueco. Demolición de la mampostería y sus revestimientos. Fragmentación de los escombros en piezas manejables. Retirada y acopio de escombros. Limpieza de los restos de obra. Carga manual de escombros sobre camión o contenedor.
Criterio de cuantificación de proyecto: Superficie medida según documentación gráfica de Proyecto.
Criterio de cuantificación de obra: Se medirá la superficie realmente demolida según especificaciones de Proyecto.

| Código | Ud | Descripción | Rendimiento | Precio | Importe |
|---|---|---|---|---|---|
| op00amo010 |  | Amoladora o radial. | 1.000 | 0.00 | 0.00 |
| mo113 | h | Cabo albañil. (mano de obra) | 0.730 | 70.30 | 51.32 |
| % | % | Herramienta menor | 2 % | 51.32 | 1.03 |
|  |  | Costes directos |  |  | 52.35 |
