# Demolición de umbral

- Propiedad del archivo: CYPE INGENIEROS, S.A.
- Formato: FIEBDC-3/2002
- Ámbito geográfico: México
- Divisa: MXN
- Costes indirectos: 3.00 %
- Gastos generales: 13.00 %
- Beneficio industrial: 6.00 %
- IVA: 16.00 %

## D Demoliciones

### DH Remates

#### DHE De exteriores

**DHE120** m Demolición de umbral.
Desmontaje de umbral metálico, empotrado en las jambas, cubriendo el escalón de acceso en la puerta principal o balcón del edificio, con medios manuales, sin deteriorar los elementos constructivos contiguos, y carga manual sobre camión o contenedor.
Incluye: Desmontaje del elemento. Retirada y acopio del material desmontado. Limpieza de los restos de obra. Carga manual del material desmontado y restos de obra sobre camión o contenedor.
Criterio de cuantificación de proyecto: Longitud medida según documentación gráfica de Proyecto.
Criterio de cuantificación de obra: Se medirá la longitud realmente desmontada según especificaciones de Proyecto.

| Código | Ud | Descripción | Rendimiento | Precio | Importe |
|---|---|---|---|---|---|
| mo020 | h | Oficial albañil. (mano de obra) | 0.241 | 119.98 | 28.92 |
| mo113 | h | Cabo albañil. (mano de obra) | 0.241 | 70.30 | 16.94 |
| % | % | Herramienta menor | 2 % | 45.86 | 0.92 |
|  |  | Costes directos |  |  | 46.78 |
