# Desmontaje de punta de pararrayos

- Propiedad del archivo: CYPE INGENIEROS, S.A.
- Formato: FIEBDC-3/2002
- Ámbito geográfico: México
- Divisa: MXN
- Costes indirectos: 3.00 %
- Gastos generales: 13.00 %
- Beneficio industrial: 6.00 %
- IVA: 16.00 %

## D Demoliciones

### DI Instalaciones

#### DIP Protección frente al rayo

**DIP010** Ud Desmontaje de punta de pararrayos.
Desmontaje de punta de pararrayos de 6 m de altura, situada en techumbre de edificio de 20 m de altura, siguiendo el orden de los trabajos previstos en Proyecto, con medios manuales y mecánicos, sin afectar a la estabilidad de los elementos constructivos a los que pueda estar sujeta, y carga mecánica sobre camión o contenedor.
Criterio de valoración económica: El precio incluye el desmontaje de los accesorios, de los soportes y del sistema de conducción a tierra.
Incluye: Desmontaje del elemento. Retirada y acopio del material desmontado. Limpieza de los restos de obra. Carga mecánica del material desmontado y restos de obra sobre camión o contenedor.
Criterio de cuantificación de proyecto: Número de unidades previstas, según documentación gráfica de Proyecto.
Criterio de cuantificación de obra: Se medirá el número de unidades realmente desmontadas según especificaciones de Proyecto.

| Código | Ud | Descripción | Rendimiento | Precio | Importe |
|---|---|---|---|---|---|
| mo011 | h | Oficial montador. (mano de obra) | 3.394 | 123.28 | 418.41 |
| mo080 | h | Ayudante montador. (mano de obra) | 3.856 | 73.05 | 281.68 |
| % | % | Herramienta menor | 2 % | 700.09 | 14.00 |
|  |  | Costes directos |  |  | 714.09 |
