# Desmontaje de toldo

- Propiedad del archivo: CYPE INGENIEROS, S.A.
- Formato: FIEBDC-3/2002
- Ámbito geográfico: México
- Divisa: MXN
- Costes indirectos: 3.00 %
- Gastos generales: 13.00 %
- Beneficio industrial: 6.00 %
- IVA: 16.00 %

## D Demoliciones

### DL Puertas, ventanas, closets, vidrios y protecciones solares

#### DLS Protecciones solares

**DLS010** Ud Desmontaje de toldo.
Desmontaje de toldo de menos de 3 m² de superficie, situado en fachada y fijado al paramento mediante atornillado, con medios manuales, sin deteriorar los elementos constructivos a los que está sujeto, y carga manual sobre camión o contenedor.
Criterio de valoración económica: El precio incluye el desmontaje de los accesorios y de los elementos de fijación.
Incluye: Desmontaje del elemento. Retirada y acopio del material desmontado. Limpieza de los restos de obra. Carga manual del material desmontado y restos de obra sobre camión o contenedor.
Criterio de cuantificación de proyecto: Número de unidades previstas, según documentación gráfica de Proyecto.
Criterio de cuantificación de obra: Se medirá el número de unidades realmente desmontadas según especificaciones de Proyecto.

| Código | Ud | Descripción | Rendimiento | Precio | Importe |
|---|---|---|---|---|---|
| mo018 | h | Oficial 1ª cerrajero. (mano de obra) | 1.253 | 123.57 | 154.83 |
| mo059 | h | Ayudante cerrajero. (mano de obra) | 1.253 | 74.40 | 93.22 |
| % | % | Herramienta menor | 2 % | 248.05 | 4.96 |
|  |  | Costes directos |  |  | 253.01 |
