# Desmontaje de cajón de persiana

- Propiedad del archivo: CYPE INGENIEROS, S.A.
- Formato: FIEBDC-3/2002
- Ámbito geográfico: México
- Divisa: MXN
- Costes indirectos: 3.00 %
- Gastos generales: 13.00 %
- Beneficio industrial: 6.00 %
- IVA: 16.00 %

## D Demoliciones

### DL Puertas, ventanas, closets, vidrios y protecciones solares

#### DLS Protecciones solares

**DLS041** m Desmontaje de cajón de persiana.
Desmontaje de cajón de persiana, de madera, con medios manuales, sin deteriorar los elementos constructivos a los que está sujeto, y carga manual sobre camión o contenedor.
Criterio de valoración económica: El precio incluye el desmontaje de los accesorios y de los elementos de fijación.
Incluye: Desmontaje del elemento. Retirada y acopio del material desmontado. Limpieza de los restos de obra. Carga manual del material desmontado y restos de obra sobre camión o contenedor.
Criterio de cuantificación de proyecto: Longitud medida según documentación gráfica de Proyecto.
Criterio de cuantificación de obra: Se medirá la longitud realmente desmontada según especificaciones de Proyecto.

| Código | Ud | Descripción | Rendimiento | Precio | Importe |
|---|---|---|---|---|---|
| mo017 | h | Oficial carpintero. (mano de obra) | 0.235 | 123.73 | 29.08 |
| mo058 | h | Ayudante carpintero. (mano de obra) | 0.235 | 74.72 | 17.56 |
| % | % | Herramienta menor | 2 % | 46.64 | 0.93 |
|  |  | Costes directos |  |  | 47.57 |
