# Levantado de lámina adhesiva de acristalamiento de fachada

- Propiedad del archivo: CYPE INGENIEROS, S.A.
- Formato: FIEBDC-3/2002
- Ámbito geográfico: México
- Divisa: MXN
- Costes indirectos: 3.00 %
- Gastos generales: 13.00 %
- Beneficio industrial: 6.00 %
- IVA: 16.00 %

## D Demoliciones

### DL Puertas, ventanas, closets, vidrios y protecciones solares

#### DLV Vidrios

**DLV080** m² Levantado de lámina adhesiva de acristalamiento de fachada.
Levantado de lámina adhesiva de acristalamiento de fachada, con medios manuales mediante rasqueta, posterior aplicación con pulverizador de líquido limpiador a base de solución con agente limpiador al 2% en agua, impregnando el adhesivo existente, eliminándolo con rasqueta una vez reblandecido, sin deteriorar la superficie soporte, y carga manual sobre camión o contenedor.
Incluye: Levantado del elemento. Aplicación del líquido limpiador. Eliminación de la capa de adhesivo. Aclarado. Retirada y acopio del material levantado. Limpieza de los restos de obra. Carga manual del material levantado y restos de obra sobre camión o contenedor.
Criterio de cuantificación de proyecto: Superficie medida según documentación gráfica de Proyecto.
Criterio de cuantificación de obra: Se medirá la superficie realmente demolida según especificaciones de Proyecto.

| Código | Ud | Descripción | Rendimiento | Precio | Importe |
|---|---|---|---|---|---|
| mt21lmc020a | l | Líquido limpiador a base de solución con agente limpiador al 2% en agua, para aplicar con pulverizador, para la eliminación de adhesivos sin provocar su disolución. (material) | 0.150 | 2.94 | 0.44 |
| op00dec010 |  | Decapador. | 1.000 | 0.00 | 0.00 |
| op00pul010 |  | Mochila pulverizadora. | 1.000 | 0.00 | 0.00 |
| mo110 | h | Ayudante vidriero. (mano de obra) | 0.211 | 77.67 | 16.39 |
| % | % | Herramienta menor | 2 % | 16.83 | 0.34 |
|  |  | Costes directos |  |  | 17.17 |
