# Demolición completa de techumbre plana transitable, ventilada

- Propiedad del archivo: CYPE INGENIEROS, S.A.
- Formato: FIEBDC-3/2002
- Ámbito geográfico: México
- Divisa: MXN
- Costes indirectos: 3.00 %
- Gastos generales: 13.00 %
- Beneficio industrial: 6.00 %
- IVA: 16.00 %

## D Demoliciones

### DQ Techumbres

#### DQA Planas

**DQA020** m² Demolición completa de techumbre plana transitable, ventilada.
Demolición completa de techumbre plana transitable, ventilada, con piso cerámico; con martillo neumático, sin afectar a la estabilidad de los elementos constructivos contiguos, y carga manual sobre camión o contenedor.
Criterio de valoración económica: El precio incluye la demolición de todas las capas que componen la techumbre, incluyendo la capa de formación de pendientes y la demolición de los coladeras.
Incluye: Demolición del elemento. Fragmentación de los escombros en piezas manejables. Retirada y acopio de escombros. Limpieza de los restos de obra. Carga manual de escombros sobre camión o contenedor.
Criterio de cuantificación de proyecto: Superficie medida según documentación gráfica de Proyecto.
Criterio de cuantificación de obra: Se medirá la superficie realmente demolida según especificaciones de Proyecto.

| Código | Ud | Descripción | Rendimiento | Precio | Importe |
|---|---|---|---|---|---|
| mo112 | h | Peón albañil. (mano de obra) | 0.155 | 72.64 | 11.26 |
| mo113 | h | Cabo albañil. (mano de obra) | 1.877 | 71.46 | 134.13 |
| % | % | Herramienta menor | 2 % | 145.39 | 2.91 |
|  |  | Costes directos |  |  | 148.30 |
