# Demolición de capa de material adhesivo o de nivelación de mortero de cemento, en techumbre plana

- Propiedad del archivo: CYPE INGENIEROS, S.A.
- Formato: FIEBDC-3/2002
- Ámbito geográfico: México
- Divisa: MXN
- Costes indirectos: 3.00 %
- Gastos generales: 13.00 %
- Beneficio industrial: 6.00 %
- IVA: 16.00 %

## D Demoliciones

### DQ Techumbres

#### DQP Capa de protección

**DQP050** m² Demolición de capa de material adhesivo o de nivelación de mortero de cemento, en techumbre plana.
Demolición de capa de material adhesivo o de nivelación en techumbre plana, formada por 4 cm de espesor de mortero de cemento, con medios manuales, sin afectar a la estabilidad de los elementos constructivos contiguos, y carga manual sobre camión o contenedor.
Incluye: Demolición del elemento. Fragmentación de los escombros en piezas manejables. Retirada y acopio de escombros. Limpieza de los restos de obra. Carga manual de escombros sobre camión o contenedor.
Criterio de cuantificación de proyecto: Superficie medida según documentación gráfica de Proyecto.
Criterio de cuantificación de obra: Se medirá la superficie realmente demolida según especificaciones de Proyecto.

| Código | Ud | Descripción | Rendimiento | Precio | Importe |
|---|---|---|---|---|---|
| mo020 | h | Oficial albañil. (mano de obra) | 0.216 | 121.97 | 26.35 |
| mo113 | h | Cabo albañil. (mano de obra) | 0.253 | 71.46 | 18.08 |
| % | % | Herramienta menor | 2 % | 44.43 | 0.89 |
|  |  | Costes directos |  |  | 45.32 |
